# Couche additionnelle de renfort de la partie basse du mur pour le système Traditerm Mineral "GRUPO PUMA"

- Propriété du fichier: CYPE INGENIEROS, S.A.
- Format: FIEBDC-3/2002
- Zone géographique: Algérie
- Coûts indirects: 3.00 %
- Frais généraux: 13.00 %
- Bénéfice: 6.00 %
- TVA: 17.00 %

## E Enveloppe et finition extérieure

### EI Isolation extérieure

#### EIE Systèmes ETICS

**EIE030** m² Couche additionnelle de renfort de la partie basse du mur pour le système Traditerm Mineral "GRUPO PUMA", avec ETE 07/0054, par application d'une couche de mortier de 2 mm d'épaisseur minimale, réalisée avec du mortier Traditerm "GRUPO PUMA", application manuelle, armé avec maille de fibre de verre, anti-alcalin, Traditerm "GRUPO PUMA", de 5x4 mm d'ouverture de maille, de 0,6 mm d'épaisseur et de 160 g/m² de masse superficielle.
Application d'une couche additionnelle de renfort de la partie basse du mur pour le système Traditerm Mineral "GRUPO PUMA", avec ETE 07/0054, par application d'une couche de mortier de 2 mm d'épaisseur minimale, réalisée avec du mortier Traditerm "GRUPO PUMA", application manuelle, armé avec maille de fibre de verre, anti-alcalin, Traditerm "GRUPO PUMA", de 5x4 mm d'ouverture de maille, de 0,6 mm d'épaisseur et de 160 g/m² de masse superficielle, recouverte sur 10 cm; appliquée dans des zones susceptibles d'impact depuis le démarrage du système, sur le panneau isolant et avant la couche de régularisation. Comprend la réalisation des joints, les angles, les guides, les arêtes, les mouchettes, les jambages et les linteaux et les arrêts aux rencontres avec les parements, les revêtements ou les autres éléments reçus sur sa surface.
Inclut: Application d'une première couche de mortier sur le panneau isolant. Mise en place de la maille de renfort, en fibre de verre. Application d'une seconde couche de mortier sur la maille de renfort.
Critère de métré de projet: Surface mesurée selon documentation graphique du Projet, en déduisant les ouvertures de surface supérieure à 1 m², en ajoutant en échange la surface de la partie intérieure de l'ouverture, correspondant au développement des jambages et des linteaux.
Critère de mesure de l'ouvrage: On mesurera la surface réellement exécutée selon les spécifications du Projet, en déduisant les ouvertures de surface supérieure à 1 m², en ajoutant en échange la surface de la partie intérieure du vide, correspondant au développement des jambages et des linteaux.

| Code | U | Désignation | Quantité | Prix | Montant |
|---|---|---|---|---|---|
| mt28mop030a | kg | Mortier Traditerm "GRUPO PUMA", application manuelle, imperméable à l'eau de pluie, perméable à la vapeur d'eau et non propagateur de la flamme, pour coller les panneaux isolants et comme couche de base, préalablement mélangé avec de l'eau. (matériau) | 2.500 | 0.70 | 1.75 |
| mt28mop050a | m² | Maille de fibre de verre, anti-alcalin, Traditerm "GRUPO PUMA", de 5x4 mm de ouverture de maille, de 0,6 mm d'épaisseur, de 160 g/m² de masse superficielle et de 1x50 m, pour armer les mortiers. (matériau) | 1.100 | 1.28 | 1.41 |
| mo039 | h | Compagnon professionnel III/CP2 enduiseur. (main-d'œuvre) | 0.114 | 3.19 | 0.36 |
| mo079 | h | Ouvrier professionnel II/OP enduiseur. (main-d'œuvre) | 0.114 | 2.35 | 0.27 |
| % | % | Coûts directs complémentaires | 2 % | 3.79 | 0.08 |
|  |  | Coûts directs |  |  | 3.87 |
