# Démontage d'un rideau roulant à lames en aluminium injecté, avec des moyens manuels, et la charge manuelle des décombres dans le camion ou la benne

- Propriété du fichier: CYPE INGENIEROS, S.A.
- Format: FIEBDC-3/2002
- Zone géographique: Algérie
- Coûts indirects: 3.00 %
- Frais généraux: 13.00 %
- Bénéfice: 6.00 %
- TVA: 17.00 %

## E Enveloppe et finition extérieure

### EM Menuiseries extérieures

#### EMD Démolition

**EMD040** m² Démontage d'un rideau roulant à lames en aluminium injecté, avec des moyens manuels, et la charge manuelle des décombres dans le camion ou la benne.
Démontage d'un volet roulant à lames en aluminium injecté, mécanismes et accessoires, avec des moyens manuels, sans détériorer les éléments constructifs auxquels elle est fixée. Comprend le nettoyage, l'entassement et la charge manuelle des décombres dans le camion ou la benne.
Inclut: Démontage des éléments. Enlèvement et entassement du matériau démonté. Nettoyage des restes d'ouvrage. Charge du matériau démonté et des restes d'ouvrage dans le camion ou la benne.
Critère de métré de projet: Surface mesurée selon documentation graphique du Projet.
Critère de mesure de l'ouvrage: On mesurera la surface réellement démontée selon les spécifications du Projet.

| Code | U | Désignation | Quantité | Prix | Montant |
|---|---|---|---|---|---|
| mo010 | h | Compagnon professionnel III/CP2 monteur. (main-d'œuvre) | 0.288 | 4.44 | 1.28 |
| mo078 | h | Ouvrier professionnel II/OP monteur. (main-d'œuvre) | 0.288 | 2.58 | 0.74 |
| % | % | Coûts directs complémentaires | 2 % | 2.02 | 0.04 |
|  |  | Coûts directs |  |  | 2.06 |
