# Mise en place et fixation d'une menuiserie extérieure de jusqu'à 2 m² de surface

- Propriété du fichier: CYPE INGENIEROS, S.A.
- Format: FIEBDC-3/2002
- Zone géographique: Algérie
- Coûts indirects: 3.00 %
- Frais généraux: 13.00 %
- Bénéfice: 6.00 %
- TVA: 17.00 %

## E Enveloppe et finition extérieure

### EM Menuiseries extérieures

#### EMX Travaux complémentaires

**EMX010** U Mise en place et fixation d'une menuiserie extérieure de jusqu'à 2 m² de surface, via la pose sur le mur des pattes d'ancrage avec du mortier de ciment, confectionné sur chantier, avec additif hydrofuge, dosage 1:6.
Mise en place et fixation d'une menuiserie extérieure en aluminium, acier ou PVC de jusqu'à 2 m² de surface, via la pose sur le mur des pattes d'ancrage avec du mortier de ciment, confectionné sur chantier, avec additif hydrofuge, dosage 1:6. Comprend l'implantation, les ouvertures et les rebouchages pour les ancrages, l'étaiement, le nivellement et la mise d'aplomb.
Inclut: Implantation. Réalisation d'ouvertures. Nivellement et mise d'aplomb. Étaiement. Bouchage des trous.
Critère de métré de projet: Nombre d'unités prévues, selon documentation graphique du Projet.
Critère de mesure de l'ouvrage: On mesurera le nombre d'unités réellement exécutées selon les spécifications du Projet.

| Code | U | Désignation | Quantité | Prix | Montant |
|---|---|---|---|---|---|
| mt08aaa010a | m³ | Eau. (matériau) | 0.006 | 1.56 | 0.01 |
| mt01arg005a | t | Sable de carrière, pour mortier préparé sur chantier. (matériau) | 0.016 | 16.06 | 0.26 |
| mt08cem000a | kg | Ciment gris en sacs. (matériau) | 2.500 | 0.11 | 0.28 |
| mt08adt010 | kg | Additif hydrofuge pour imperméabilisation des mortiers ou des bétons. (matériau) | 0.050 | 1.25 | 0.06 |
| mq06hor010 | h | Bétonnière. (matériel) | 0.007 | 1.21 | 0.01 |
| mo020 | h | Compagnon professionnel III/CP2 VRD espaces privés. (main-d'œuvre) | 0.819 | 3.34 | 2.74 |
| mo113 | h | Ouvrier d'exécution I/OE1 VRD espaces privés. (main-d'œuvre) | 0.910 | 2.37 | 2.16 |
| % | % | Coûts directs complémentaires | 2 % | 5.52 | 0.11 |
|  |  | Coûts directs |  |  | 5.63 |
