# Imperméabilisation des corniches

- Propriété du fichier: CYPE INGENIEROS, S.A.
- Format: FIEBDC-3/2002
- Zone géographique: Algérie
- Coûts indirects: 3.00 %
- Frais généraux: 13.00 %
- Bénéfice: 6.00 %
- TVA: 19.00 %

## E Enveloppe et finition extérieure

### ET Couvertures de toitures terrasses

#### ETS Systèmes

**ETS070** m² Imperméabilisation des corniches, réalisée avec le système visible MasterSeal Roof 2164 "BASF", avec le DITE - 05/0197, constitué de: membrane élastique imperméabilisante à base de polyuréthane, MasterSeal M 640 "BASF", appliquée au pinceau, au rouleau ou au pistolet; et couche de finition avec revêtement élastique à base de polyuréthane aliphatique, MasterSeal TC 640 "BASF", appliquée au pinceau, au rouleau ou au pistolet; impression préalable avec MasterSeal P 640 "BASF", appliquée à la brosse, au rouleau ou au pistolet, sur surface support cémenteuse (non comprise dans ce prix).
Réalisation d'une imperméabilisation de corniches, réalisée avec le système visible MasterSeal Roof 2164 "BASF", avec le DITE - 05/0197, constitué de: membrane élastique imperméabilisante à base de polyuréthane, MasterSeal M 640 "BASF", couleur gris, appliquée au pinceau, au rouleau ou au pistolet; et couche de finition avec revêtement élastique à base de polyuréthane aliphatique, MasterSeal TC 640 "BASF", couleur blanche, résistant aux rayons UV, appliquée au pinceau, au rouleau ou au pistolet. Comprend le nettoyage de la surface support cémenteuse, application d'impression à base de polyuréthane, MasterSeal P 640 "BASF", à la brosse, au rouleau ou au pistolet; et la résolution des points singuliers.
Inclut: Nettoyage et préparation de la surface support. Application de la couche d'apprêt. Réalisation de la membrane. Résolution des points singuliers. Application de la couche de finition.
Critère de métré de projet: Surface mesurée en projection horizontale, selon documentation graphique du Projet, à partir des faces intérieures des garde-corps ou des acrotères qui la délimitent.
Critère de mesure de l'ouvrage: On mesurera, en projection horizontale, la surface réellement exécutée selon les spécifications du Projet, à partir des faces intérieures des garde-corps ou des acrotères qui la délimitent.

| Code | U | Désignation | Quantité | Prix | Montant |
|---|---|---|---|---|---|
| mt15bas300a | kg | Impression à base de polyuréthane, MasterSeal P 640 "BASF". (matériau) | 0.250 | 15.45 | 3.86 |
| mt15bas310a | kg | Membrane élastique imperméabilisante à base de polyuréthane, MasterSeal M 640 "BASF", couleur gris. (matériau) | 1.500 | 8.24 | 12.36 |
| mt15bas320b | kg | Revêtement élastique à base de polyuréthane aliphatique, MasterSeal TC 640 "BASF", couleur blanche, résistant aux rayons UV. (matériau) | 0.100 | 22.82 | 2.28 |
| mo032 | h | Compagnon professionnel III/CP2 applicateur de produits imperméabilisants. (main-d'œuvre) | 0.238 | 3.19 | 0.76 |
| mo070 | h | Ouvrier professionnel II/OP applicateur de produits imperméabilisants. (main-d'œuvre) | 0.238 | 2.35 | 0.56 |
| % | % | Coûts directs complémentaires | 2 % | 19.82 | 0.40 |
|  |  | Coûts directs |  |  | 20.22 |
