# Imperméabilisation de balcons et de terrasse

- Propriété du fichier: CYPE INGENIEROS, S.A.
- Format: FIEBDC-3/2002
- Zone géographique: Algérie
- Coûts indirects: 3.00 %
- Frais généraux: 13.00 %
- Bénéfice: 6.00 %
- TVA: 19.00 %

## E Enveloppe et finition extérieure

### ET Couvertures de toitures terrasses

#### ETS Systèmes

**ETS110** m² Imperméabilisation de balcons et de terrasse, réalisée avec le système Morcem Dry "GRUPO PUMA", constitué de deux couches de mortier flexible bicomposant, Morcem Dry F "GRUPO PUMA", couleur gris et renforcée avec maille de fibre de verre anti-alcalin, Morcem Dry Malla "GRUPO PUMA"; résolution préalable des points singuliers et exécution de l'angle concave, de l'angle en arrondi, aux rencontres de la toiture avec des parements verticaux avec du mortier réparateur renforcé avec fibres, à résistance mécanique très élevée et rétraction compensée, Morcemrest RF35 "GRUPO PUMA", avec une résistance à la compression à 28 jours supérieure ou égale à 40 N/mm² et un module d'élasticité supérieur ou égal à 17000 N/mm², classe R3 selon NF EN 1504-3; prêt pour recevoir la couche de protection (non comprise dans ce prix).
Réalisation d'une imperméabilisation de balcons et de terrasses, réalisée avec le système Morcem Dry "GRUPO PUMA", constitué de deux couches de mortier flexible bicomposant, Morcem Dry F "GRUPO PUMA", couleur gris, constitué de liants hydrauliques et résines synthétiques, résistance à la pression hydrostatique positive et négative de 15 bar et certificat de potabilité, et renforcée avec maille de fibre de verre anti-alcalin, Morcem Dry Malla "GRUPO PUMA"; résolution préalable des points singuliers et exécution de l'angle concave, de l'angle en arrondi, aux rencontres de la toiture avec des parements verticaux avec du mortier réparateur renforcé avec fibres, à résistance mécanique très élevée et rétraction compensée, Morcemrest RF35 "GRUPO PUMA", avec une résistance à la compression à 28 jours supérieure ou égale à 40 N/mm² et un module d'élasticité supérieur ou égal à 17000 N/mm², classe R3 selon NF EN 1504-3, composé de ciments spéciaux, granulats sélectionnés, additifs et fibres; prêt pour recevoir la couche de protection (non comprise dans ce prix). Comprend le nettoyage et la préparation de la surface support.
Inclut: Nettoyage et préparation de la surface sur laquelle doit être appliquée l'imperméabilisation. Réalisation avec du mortier de l'angle en arrondi. Application de la première couche d'imperméabilisant. Mise en place de la maille. Application de la deuxième couche d'imperméabilisant.
Critère de métré de projet: Surface mesurée en projection horizontale, selon documentation graphique du Projet, à partir des faces intérieures des garde-corps ou des acrotères qui la délimitent.
Critère de mesure de l'ouvrage: On mesurera, en projection horizontale, la surface réellement exécutée selon les spécifications du Projet, à partir des faces intérieures des garde-corps ou des acrotères qui la délimitent.

| Code | U | Désignation | Quantité | Prix | Montant |
|---|---|---|---|---|---|
| mt28mrp010d | kg | Mortier réparateur renforcé avec fibres, à résistance mécanique très élevée et rétraction compensée, Morcemrest RF35 "GRUPO PUMA", avec une résistance à la compression à 28 jours supérieure ou égale à 40 N/mm² et un module d'élasticité supérieur ou égal à 17000 N/mm², classe R3 selon NF EN 1504-3, composé de ciments spéciaux, granulats sélectionnés, additifs et fibres, appliqué dans les épaisseurs jusqu'à 35 mm suivant la verticale et 75 mm suivant l'horizontale. (matériau) | 1.500 | 0.61 | 0.92 |
| mt15igp010d | kg | Mortier flexible bicomposant, Morcem Dry F "GRUPO PUMA", couleur gris, constitué de liants hydrauliques et résines synthétiques, résistance à la pression hydrostatique positive et négative de 15 bar et certificat de potabilité. (matériau) | 2.500 | 4.82 | 12.05 |
| mt15igp051a | m² | Maille de fibre de verre anti-alcalin, Morcem Dry Malla "GRUPO PUMA". (matériau) | 1.100 | 22.83 | 25.11 |
| mo032 | h | Compagnon professionnel III/CP2 applicateur de produits imperméabilisants. (main-d'œuvre) | 0.204 | 3.19 | 0.65 |
| mo070 | h | Ouvrier professionnel II/OP applicateur de produits imperméabilisants. (main-d'œuvre) | 0.204 | 2.35 | 0.48 |
| % | % | Coûts directs complémentaires | 2 % | 39.21 | 0.78 |
|  |  | Coûts directs |  |  | 39.99 |
