# Vitre trempée colorée, couleur rose, 6 mm d'épaisseur

- Propriété du fichier: CYPE INGENIEROS, S.A.
- Format: FIEBDC-3/2002
- Zone géographique: Algérie
- Coûts indirects: 3.00 %
- Frais généraux: 13.00 %
- Bénéfice: 6.00 %
- TVA: 17.00 %

## E Enveloppe et finition extérieure

### EV Verres

#### EVT Trempés

**EVT010** m² Vitre trempée colorée, couleur rose, 6 mm d'épaisseur.
Vitrage avec vitre trempée colorée, de couleur rose et 6 mm d'épaisseur, fixée sur menuiserie avec calage en utilisant des cales d'appui périmétriques et latérales, scellé à froid avec silicone synthétique incolore (non acrylique), compatible avec le matériau de support. Comprend les ferrures de fixation, les découpes du verre et la mise en place des baguettes.
Inclut: Nettoyage de l'ouverture. Implantation. Réalisation de saignées dans les faces latérales et inférieure de la baie. Encastrement dans l'ouvrage des ferrures de fixation. Présentation des vantaux dans la baie et montage de ceux-ci avec des ferrures d'union. Signalisation des vantaux.
Critère de métré de projet: Surface mesurée selon documentation graphique du Projet.
Critère de mesure de l'ouvrage: On mesurera la surface réellement exécutée selon les spécifications du Projet, en additionnant, pour chacune des pièces, la surface résultant de l'arrondissement par excès de chacune de ses arêtes à des multiples de 30 mm.

| Code | U | Désignation | Quantité | Prix | Montant |
|---|---|---|---|---|---|
| mt21vtt020e | m² | Vitre trempée colorée, couleur rose, 6 mm d'épaisseur, comprend ferrures de fixation. (matériau) | 1.006 | 30.56 | 30.74 |
| mt21vva015 | U | Cartouche de silicone synthétique incolore de 310 ml (rendement approché de 12 m par cartouche). (matériau) | 0.290 | 2.28 | 0.66 |
| mt21vva021 | U | Produits complémentaires pour la mise en place de verres. (matériau) | 1.500 | 1.19 | 1.79 |
| mo054 | h | Compagnon professionnel III/CP2 vitrier. (main-d'œuvre) | 0.470 | 4.64 | 2.18 |
| mo108 | h | Ouvrier professionnel II/OP vitrier. (main-d'œuvre) | 0.470 | 2.79 | 1.31 |
| % | % | Coûts directs complémentaires | 2 % | 36.68 | 0.73 |
|  |  | Coûts directs |  |  | 37.41 |
