# Cloison démontable constituée d'écran opaque de 4x2,9 m, d'aluminium prélaqué, avec isolation intermédiaire de laine minérale et arrêt supérieur d'aluminium prélaqué

- Propriété du fichier: CYPE INGENIEROS, S.A.
- Format: FIEBDC-3/2002
- Zone géographique: Algérie
- Coûts indirects: 3.00 %
- Frais généraux: 13.00 %
- Bénéfice: 6.00 %
- TVA: 17.00 %

## F Aménagements et finitions

### FC Cloisons

#### FCB Cloisons de bureaux

**FCB020** U Cloison démontable constituée d'écran opaque de 4x2,9 m, d'aluminium prélaqué, avec isolation intermédiaire de laine minérale et arrêt supérieur d'aluminium prélaqué.
Fourniture et montage d'une cloison démontable constituée d'écran opaque de 4x2,9 m de panneau à rainure et languette composé de deux tôles d'aluminium prélaqué et isolation intermédiaire de laine minérale, profilés en aluminium prélaqué et arrêt supérieur de panneau à rainure et languette composé de deux tôles d'aluminium prélaqué. Comprend les ferrures, les arrêts, le scellage des joints, les supports, les rencontres avec d'autres types de parements, la mise en place de conduites pour les installations et de rainures pour les mécanismes électriques. Totalement terminée.
Inclut: Implantation et marquage des points de fixation. Aplomb, nivellement et fixation des profilés qui forment l'ossature. Mise en place et fixation des panneaux. Mise en place de la canalisation pour les installations. Traitement des joints du panneau. Arrêt du périmètre de l'élément, par les deux faces.
Critère de métré de projet: Nombre d'unités prévues, selon documentation graphique du Projet.
Critère de mesure de l'ouvrage: On mesurera le nombre d'unités réellement exécutées selon les spécifications du Projet.

| Code | U | Désignation | Quantité | Prix | Montant |
|---|---|---|---|---|---|
| mt26mal010a | m² | Panneau opaque à rainures et languettes, constitué de deux tôles d'aluminium prélaqué avec isolation intermédiaire en laine minérale de conductivité thermique 0,039 W/(mK). (matériau) | 11.300 | 59.46 | 671.90 |
| mt26mal020a | m | Profil en "U" d'aluminium prélaqué pour écrans. (matériau) | 9.700 | 6.81 | 66.06 |
| mt26mal030a | m | Plinthe d'aluminium prélaqué pour écrans. (matériau) | 3.900 | 8.72 | 34.01 |
| op00ato010 |  | Tournevis. | 1.000 | 0.00 | 0.00 |
| mo011 | h | Compagnon professionnel III/CP2 monteur. (main-d'œuvre) | 6.828 | 3.46 | 23.62 |
| mo080 | h | Ouvrier professionnel II/OP monteur. (main-d'œuvre) | 6.828 | 2.46 | 16.80 |
| % | % | Coûts directs complémentaires | 2 % | 812.39 | 16.25 |
|  |  | Coûts directs |  |  | 828.64 |
