# Réalisation d'une ouverture dans un plafond suspendu continu en plâtre

- Propriété du fichier: CYPE INGENIEROS, S.A.
- Format: FIEBDC-3/2002
- Zone géographique: Algérie
- Coûts indirects: 3.00 %
- Frais généraux: 13.00 %
- Bénéfice: 6.00 %
- TVA: 17.00 %

## F Aménagements et finitions

### FL Revêtements de plafonds

#### FLD Démolition

**FLD030** m² Réalisation d'une ouverture dans un plafond suspendu continu en plâtre, situé à une hauteur supérieure ou égale à 4 m, pour la mise en place d'un luminaire, de conduits, de grilles, d'éclairages encastrés ou de tout autre élément, avec moyens manuels, et charge manuelle des décombres dans le camion ou la benne.
Réalisation d'une ouverture dans un plafond suspendu continu en plâtre, situé à une hauteur supérieure ou égale à 4 m, pour la mise en place d'un luminaire, de conduits, de grilles, d'éclairages encastrés ou de tout autre élément, avec des moyens manuels, sans inclure le montage et le démontage de l'échafaudage et sans affecter la stabilité de l'élément. Comprend l'implantation, le nettoyage, l'entassement, le retrait et la charge manuelle des décombres dans le camion ou la benne.
Inclut: Implantation de la trémie dans le faux plafond. Découpe du contour de l'ouverture. Fragmentation des décombres en pièces maniables. Retrait et stockage des décombres. Nettoyage des restes d'ouvrage. Charge des décombres dans le camion ou la benne.
Critère de métré de projet: Surface mesurée selon documentation graphique du Projet.
Critère de mesure de l'ouvrage: On mesurera la surface réellement démolie selon les spécifications du Projet.

| Code | U | Désignation | Quantité | Prix | Montant |
|---|---|---|---|---|---|
| mo113 | h | Ouvrier d'exécution I/OE1 construction. (main-d'œuvre) | 0.129 | 2.26 | 0.29 |
| % | % | Coûts directs complémentaires | 2 % | 0.29 | 0.01 |
|  |  | Coûts directs |  |  | 0.30 |
