# Plafond suspendu démontable

- Propriété du fichier: CYPE INGENIEROS, S.A.
- Format: FIEBDC-3/2002
- Zone géographique: Algérie
- Coûts indirects: 3.00 %
- Frais généraux: 13.00 %
- Bénéfice: 6.00 %
- TVA: 17.00 %

## F Aménagements et finitions

### FL Revêtements de plafonds

#### FLE Plafonds suspendus démontables

**FLE020** m² Plafond suspendu démontable, situé à une hauteur inférieure à 4 m, système Placo Prima "PLACO", constitué de plaque de plâtre, phono-absorbant, gamme Silencio modèle Coral Fono "PLACO", de 600x600 mm et 19 mm d'épaisseur, avec des profilés semi-occultés.
Fourniture et montage d'un plafond suspendu démontable, situé à une hauteur inférieure à 4 m, système Placo Prima "PLACO", constitué de plaque de plâtre, phono-absorbant, gamme Silencio modèle Coral Fono "PLACO", de 600x600 mm et 19 mm d'épaisseur, appuyée sur profilés semi-occultés avec semelle de 24 mm de largeur, suspendue au plancher à l'aide de profilés en acier galvanisé, de couleur blanche, comprenant profilé métallique angulaire Quick-lock "PLACO", de 3000 mm de longueur et 22x22 mm de section, profilé métallique primaire Quick-lock "PLACO", de 3600 mm de longueur et 24x38 mm de section, profilé métallique secondaire Quick-lock "PLACO", de 1200 mm de longueur et 24x32 mm de section et profilé métallique secondaire Quick-lock "PLACO", de 600 mm de longueur et 24x32 mm de section, fixés au plafond à l'aide d'une tige lisse réglable de 4 mm de diamètre et de crochets rapides Quick-lock "PLACO". Comprend les accessoires de fixation, complètement installé.
Inclut: Implantation des axes de l'ossature modulaire. Nivellement et mise en place des profilés angulaires. Implantation des profilés primaires de l'ossature. Signalisation des points d'ancrage au plancher. Nivellement et suspension des profilés primaires et secondaires de l'ossature. Mise en place des plaques.
Critère de métré de projet: Surface mesurée entre les parements, selon documentation graphique du Projet, sans déduire les ouvertures pour les installations.
Critère de mesure de l'ouvrage: On mesurera la surface réellement exécutée selon les spécifications du Projet, sans décompter les ouvertures pour les installations.

| Code | U | Désignation | Quantité | Prix | Montant |
|---|---|---|---|---|---|
| mt12plp100a | m | Profilé métallique angulaire en acier galvanisé, Quick-lock "PLACO", couleur blanc, fabriqué par laminage à froid, de 3000 mm de longueur, 22x22 mm de section et 0,5 mm d'épaisseur, pour la réalisation de faux plafonds révisables, selon NF EN 13964. (matériau) | 0.500 | 1.06 | 0.53 |
| mt12ple100 | U | Tige lisse réglable avec crochet "PLACO", de 4 mm de diamètre et 1000 mm de longueur. (matériau) | 0.830 | 1.62 | 1.34 |
| mt12psg220 | U | Fixation composée d'une cheville et d'une vis 5x27. (matériau) | 0.830 | 0.06 | 0.05 |
| mt12ple090 | U | Pièce à accroche rapide Quick-lock "PLACO". (matériau) | 0.830 | 1.11 | 0.92 |
| mt12plp090a | m | Profilé métallique primaire en acier galvanisé, Quick-lock "PLACO" couleur blanc, fabriqué par laminage à froid, de 3600 mm de longueur, 24x38 mm de section, pour la réalisation de faux plafonds révisables, selon NF EN 13964. (matériau) | 0.830 | 1.60 | 1.33 |
| mt12plp090e | m | Profilé métallique secondaire en acier galvanisé, Quick-lock "PLACO" couleur blanc, fabriqué par laminage à froid, de 1200 mm de longueur, 24x32 mm de section, pour la réalisation de faux plafonds révisables, selon NF EN 13964. (matériau) | 1.660 | 1.60 | 2.66 |
| mt12plp090h | m | Profilé métallique secondaire en acier galvanisé, Quick-lock "PLACO" couleur blanc, fabriqué par laminage à froid, de 600 mm de longueur, 24x32 mm de section, pour la réalisation de faux plafonds révisables, selon NF EN 13964. (matériau) | 0.830 | 1.60 | 1.33 |
| mt12plk040rn | m² | Plaque de plâtre, phono-absorbant, gamme Silencio modèle Coral Fono "PLACO", de 600x600 mm et 19 mm d'épaisseur, appuyée sur profilés semi-occultés avec semelle de 24 mm de largeur, pour la réalisation de faux plafonds révisables Decogips, selon NF EN 14246. (matériau) | 1.030 | 18.36 | 18.91 |
| op00fre010 |  | Fraiseuse. | 1.000 | 0.00 | 0.00 |
| op00ato010 |  | Tournevis. | 1.000 | 0.00 | 0.00 |
| mo035 | h | Compagnon professionnel III/CP2 poseur de faux plafonds en dalles et de moulures. (main-d'œuvre) | 0.271 | 3.34 | 0.91 |
| mo073 | h | Ouvrier professionnel II/OP poseur de faux plafonds en dalles et de moulures. (main-d'œuvre) | 0.271 | 2.46 | 0.67 |
| % | % | Coûts directs complémentaires | 2 % | 28.65 | 0.57 |
|  |  | Coûts directs |  |  | 29.22 |
