# Retrait d'un revêtement continu de caoutchouc existant à l'intérieur du bâtiment, avec moyens manuels, et la charge manuelle des décombres dans le camion ou la benne

- Propriété du fichier: CYPE INGENIEROS, S.A.
- Format: FIEBDC-3/2002
- Zone géographique: Algérie
- Coûts indirects: 3.00 %
- Frais généraux: 13.00 %
- Bénéfice: 6.00 %
- TVA: 17.00 %

## F Aménagements et finitions

### FS Revêtements de sols

#### FSD Démolition

**FSD100** m² Retrait d'un revêtement continu de caoutchouc existant à l'intérieur du bâtiment, avec moyens manuels, et la charge manuelle des décombres dans le camion ou la benne.
Retrait du revêtement continu de caoutchouc existant à l'intérieur du bâtiment, avec des moyens manuels, sans inclure la démolition de la base support ni détériorer les éléments constructifs contigus. Comprend le nettoyage, l'amassement, le retrait et la charge manuelle des décombres dans le camion ou la benne.
Inclut: Retrait des éléments. Enlèvement et entassement du matériau retiré. Nettoyage des restes d'ouvrage. Charge du matériau retiré et des restes d'ouvrage dans le camion ou la benne.
Critère de métré de projet: Surface mesurée selon documentation graphique du Projet.
Critère de mesure de l'ouvrage: On mesurera la surface réellement démontée selon les spécifications du Projet.

| Code | U | Désignation | Quantité | Prix | Montant |
|---|---|---|---|---|---|
| mo113 | h | Ouvrier d'exécution I/OE1 VRD espaces privés. (main-d'œuvre) | 0.390 | 2.37 | 0.92 |
| % | % | Coûts directs complémentaires | 2 % | 0.92 | 0.02 |
|  |  | Coûts directs |  |  | 0.94 |
