# Essai sur un échantillon de chaux, avec détermination de: finesse de moulure, début et fin de séchage et résistance à la compression

- Propriété du fichier: CYPE INGENIEROS, S.A.
- Format: FIEBDC-3/2002
- Zone géographique: Algérie
- Devise: DZD
- Coûts indirects: 3.00 %
- Frais généraux: 13.00 %
- Bénéfice: 6.00 %
- TVA: 19.00 %

## Q Contrôle de qualité et essais

### QA Mortiers, plâtres, chaux et ciments

#### QAC Chaux

**QAC010** U Essai sur un échantillon de chaux, avec détermination de: finesse de moulure, début et fin de séchage et résistance à la compression.
Essais à réaliser en laboratoire accrédité dans le domaine technique correspondant, sur un échantillon de chaux, pris sur site, pour la détermination des caractéristiques suivantes: finesse de moulure, début et fin de séchage et résistance à la compression, selon NF EN 459-2. Comprend le déplacement sur site et le rapport des résultats.
Inclut: Déplacement sur chantier. Prise d'échantillons. Réalisation des essais. Rédaction d'un rapport des résultats des essais réalisés.
Critère de métré de projet: Essai à réaliser, selon documentation du Plan de contrôle de qualité.

| Code | U | Désignation | Quantité | Prix | Montant |
|---|---|---|---|---|---|
| mt49des010 | U | Répercussion de déplacement sur site pour la prise d'échantillons. (matériau) | 1.000 | 65.99 | 65.99 |
| mt49cal020 | U | Prise sur chantier d'échantillons de chaux aériennes ou hydrauliques, dont le poids ne dépasse pas 50 kg. (matériau) | 1.000 | 2855.26 | 2855.26 |
| mt49cal040 | U | Essai pour déterminer la finesse de moulure de chaux aériennes ou hydrauliques, selon NF EN 459-2. (matériau) | 1.000 | 7747.20 | 7747.20 |
| mt49cal070 | U | Essai mécanique de chaux aériennes ou hydrauliques pour déterminer le principe et fin de prise et la résistance à la compression, selon NF EN 459-2. (matériau) | 1.000 | 14942.42 | 14942.42 |
| mt49cal030 | U | Rapport des résultats des essais réalisés sur un échantillon de chaux aérienne ou hydraulique. (matériau) | 1.000 | 8565.79 | 8565.79 |
| % | % | Frais de chantier des unités d'ouvrage | 2 % | 34176.66 | 683.53 |
|  |  | Coûts directs |  |  | 34860.19 |
