# Conduit en polyéthylène expansé

- Propriété du fichier: CYPE INGENIEROS, S.A.
- Format: FIEBDC-3/2002
- Zone géographique: Algérie
- Devise: DZD
- Coûts indirects: 3.00 %
- Frais généraux: 13.00 %
- Bénéfice: 6.00 %
- TVA: 19.00 %

## T Équipements techniques

### TV Climatisation et ventilation

#### TVC Conduits d'admission et d'extraction pour ventilation

**TVC060** m Conduit en polyéthylène expansé.
Conduit de ventilation, formé de tube en polyéthylène expansé de 16 mm d'épaisseur, de 125 mm de diamètre intérieur, couleur grise, de 30 kg/m³ de densité, température de travail entre -30°C et 60°C, fourni en tronçons de 2 m. Comprend le matériau auxiliaire pour le montage et la fixation à l'ouvrage, les accessoires et les pièces spéciales.
Inclut: Implantation du parcours du conduit et de la situation des éléments de fixation. Présentation des tuyaux, des accessoires et des pièces spéciales. Fixation des produits complémentaires pour le montage et la fixation à l'ouvrage. Montage, connexion et contrôle de son bon fonctionnement.
Critère pour le métré: Longueur mesurée selon documentation graphique du Projet.
Critère pour le mémoire: On mesurera la longueur réellement exécutée selon les spécifications du Projet.

| Code | U | Désignation | Quantité | Prix | Montant |
|---|---|---|---|---|---|
| mt42cei410a | U | Matériau auxiliaire pour montage et fixation à l'ouvrage des conduits en polyéthylène expansé de 16 mm d'épaisseur, de 125 mm de diamètre intérieur. (matériau) | 1.000 | 207.33 | 207.33 |
| mt42cei010bc | m | Tube en polyéthylène expansé de 16 mm d'épaisseur, de 125 mm de diamètre intérieur, couleur grise, de 30 kg/m³ de densité, température de travail entre -30°C et 60°C, fourni en tronçons de 2 m, avec le prix augmenté de 10% pour cause d'accessoires et pièces spéciales. (matériau) | 1.000 | 4561.19 | 4561.19 |
| op00ato010 |  | Tournevis. | 1.000 | 0.00 | 0.00 |
| op00mar010 |  | Marteau. | 1.000 | 0.00 | 0.00 |
| op00tal010 |  | Perceuse. | 1.000 | 0.00 | 0.00 |
| mo011 | h | Compagnon professionnel III/CP2 monteur. (main-d'œuvre) | 0.223 | 717.33 | 159.96 |
| mo080 | h | Ouvrier professionnel II/OP monteur. (main-d'œuvre) | 0.111 | 521.84 | 57.92 |
| % | % | Frais de chantier des unités d'ouvrage | 2 % | 4986.40 | 99.73 |
|  |  | Coûts directs |  |  | 5086.13 |
