# Imperméabilisation d'un joint de construction. Système "PANTALLAX"

- Propriété du fichier: CYPE Ingenieros S.A.
- Format: FIEBDC-3/2016
- Logiciel: Générateur de prix de la construction. CYPE Ingenieros, S.A.
- Date: 17/09/2024
- Zone géographique: Algérie
- Devise: DZD
- Coûts indirects: 3 %
- Frais généraux: 13 %
- Bénéfice: 6 %
- TVA: 19 %

## E Enveloppe et finition extérieure

### EE Étanchéité: imperméabilisations

#### EEJ Joints

**EEJ060** m Imperméabilisation d'un joint de construction. Système "PANTALLAX".
Imperméabilisation d'un joint de construction dans un mur de sous-sol en béton, par dessus de la nappe phréatique. Système "PANTALLAX", constitué de; ouverture et assainissement du joint par une saignée de 5x5 cm, la laissant libre d'éléments désagrégés et de cavités; obturation instantanée d'une voie d'eau à l'intérieur de la saignée, système Rapid, avec du mortier à prise ultra-rapide, en pressant avec force la zone à boucher, autant de fois que nécessaire pour obtenir la coupure de la voie d'eau; nettoyage du joint par projection d'eau à pression, système Proyec, de manière à supprimer tous les restes de saleté, de graisses et de poussière du support, en laissant le pore ouvert; application de système Osmotic, de mortier imperméabilisant, (rendement: 1 kg/m²), qui agit par osmose en saturant le réseau capillaire du béton comme pont d'adhérence; scellement du joint, système Mortar, avec du mortier pour réparation et imperméabilisation, (rendement: 5 kg/m) et finition avec une couche de renfort, système Elastic, avec lait imperméabilisant élastique, couleur gris ciment, qui agit comme barrière élastique superficielle, (rendement: 1,5 kg/m² la première couche et 1,5 kg/m² la seconde couche), appliquée tant que la première couche est encore fraîche, sans qu'elle ait prise totalement.
Inclut: Ouverture et assainissement du joint. Obturation des voies d'eau. Nettoyage du joint. Application du mortier. Application de l'imperméabilisation. Application de la finition de renfort. Retrait et stockage des décombres. Chargement manuel des décombres dans le camion ou la benne.
Critère pour le métré: Longueur mesurée selon documentation graphique du Projet.
Critère pour le mémoire: On mesurera la longueur réellement exécutée selon les spécifications du Projet.

| Code | U | Désignation | Quantité | Prix | Montant |
|---|---|---|---|---|---|
| mt09rev010 | kg | Mortier à prise ultra-rapide, pour obstruction des voies d'eau, système Rapid "PANTALLAX". (matériau) | 0.1 | 265.28 | 26.528 |
| mt09liv010a | kg | Mortier imperméabilisant, couleur gris ciment, composé de ciment Portland, sable de quartz et d'additifs tensioactifs, pour système Osmotic "PANTALLAX". (matériau) | 1 | 227.39 | 227.390 |
| mt09rev030a | kg | Mortier pour réparation et imperméabilisation de surfaces, système Mortar "PANTALLAX". (matériau) | 5 | 113.69 | 568.450 |
| mt09liv020a | kg | Lait imperméabilisant élastique, couleur gris ciment, composée de ciment Portland, sable de quartz, additifs tensioactifs et polymères, résistant au gel et à la chaleur, et perméable à la vapeur d'eau, pour système Elastic "PANTALLAX". (matériau) | 3 | 492.67 | 1478.010 |
| mq08lch020a | h | Équipement de jet d'eau à pression. (matériel) | 0.09 | 556.75 | 50.108 |
| mq08gel010k | h | Groupe électrogène insonorisé, triphasé, de 45 kVA de puissance. (matériel) | 0.09 | 519.56 | 46.760 |
| mo032 | h | Compagnon professionnel III/CP2 poseur de produits imperméabilisants. (main-d'œuvre) | 0.114 | 698.09 | 79.582 |
| mo070 | h | Ouvrier professionnel II/OP poseur de produits imperméabilisants. (main-d'œuvre) | 0.114 | 521.84 | 59.490 |
| % | % | Frais de chantier des unités d'ouvrage | 2 % | 2536.318 | 50.726 |
|  |  | Coûts directs |  |  | 2587.044 |

Déchets:
- pose: mt09rev010 Mortier à prise ultra-rapide, pour obstruction des voies d'eau, système Rapid "PANTALLAX"; facteur de déchet 0.0063
- pose: mt09liv010a; facteur de déchet 0.0066
- pose: mt09rev030a Mortier pour réparation et imperméabilisation de surfaces, système Mortar "PANTALLAX"; facteur de déchet 0.0063
- pose: mt09liv020a; facteur de déchet 0.050189

## Ressources

**mt09rev010** kg Mortier à prise ultra-rapide, pour obstruction des voies d'eau, système Rapid "PANTALLAX"
Données techniques: Coût énergétique 8.234 MJ; Émission de CO2 0.514 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt09liv010a** kg Mortier imperméabilisant
Données techniques: Coût énergétique 3.898 MJ; Émission de CO2 0.362 kg; Code CED 17 01 01; Masse de l'élément 1 kg; Volume 0.000667 m3
Déchets:
- emballage: re150101 Emballages en papier et en carton; quantité 0.014 kg

**mt09rev030a** kg Mortier pour réparation et imperméabilisation de surfaces, système Mortar "PANTALLAX"
Données techniques: Coût énergétique 2.394 MJ; Émission de CO2 0.194 kg; Code CED 17 01 01; Masse de l'élément 1 kg; Volume 0.000667 m3
Déchets:
- emballage: re150101 Emballages en papier et en carton; quantité 0.014 kg
- emballage: re170201 Bois; quantité 0.001 kg
- emballage: re170203 Plastique; quantité 0.003 kg

**mt09liv020a** kg Lait imperméabilisant élastique
Données techniques: Coût énergétique 2.251 MJ; Émission de CO2 0.184 kg; Code CED 17 09 04; Masse de l'élément 1 kg; Volume 0.000667 m3
Déchets:
- emballage: re170203 Plastique; quantité 0.003 kg
