# Suppression d'un mortier monocouche appliqué sur un parement vertical extérieur de jusqu'à 3 m de hauteur

- Propriété du fichier: CYPE INGENIEROS, S.A.
- Format: FIEBDC-3/2002
- Zone géographique: Algérie
- Coûts indirects: 3.00 %
- Frais généraux: 13.00 %
- Bénéfice: 6.00 %
- TVA: 19.00 %

**FND040** m² Suppression d'un mortier monocouche appliqué sur un parement vertical extérieur de jusqu'à 3 m de hauteur, avec marteau électrique, sans détériorer la surface support, qui restera à découvert et prête à recevoir un futur revêtement, et charge manuelle dans le camion ou la benne.
Suppression d'un mortier monocouche appliqué sur un parement vertical extérieur de jusqu'à 3 m de hauteur, avec marteau électrique, sans détériorer la surface support, qui restera à découvert et prête à recevoir un futur revêtement, et charge manuelle dans le camion ou la benne.
Inclut: Suppression du revêtement. Retrait et stockage des décombres. Nettoyage des restes d'ouvrage. Charge des décombres dans le camion ou la benne.
Critère de métré de projet: Surface mesurée selon documentation graphique du Projet.
Critère de mesure de l'ouvrage: On mesurera la surface réellement démolie selon les spécifications du Projet.

| Code | U | Désignation | Quantité | Prix | Montant |
|---|---|---|---|---|---|
| mq05mai040 | h | Marteau électrique. (matériel) | 0.318 | 1.82 | 0.58 |
| mo113 | h | Ouvrier d'exécution I/OE1 construction. (main-d'œuvre) | 0.427 | 2.26 | 0.97 |
| % | % | Coûts directs complémentaires | 2 % | 1.55 | 0.03 |
|  |  | Coûts directs |  |  | 1.58 |
