# Support de plancher flottant constitué d'anneau de coffrage en polyéthylène

- Propriété du fichier: CYPE INGENIEROS, S.A.
- Format: FIEBDC-3/2002
- Zone géographique: Algérie
- Devise: DZD
- Coûts indirects: 3.00 %
- Frais généraux: 13.00 %
- Bénéfice: 6.00 %
- TVA: 19.00 %

**FSQ080** U Support de plancher flottant constitué d'anneau de coffrage en polyéthylène, de 2 mm de hauteur, sur nappe drainante, pour le remplissage postérieur avec du mortier-colle et la mise en place du revêtement (non compris dans ce prix).
Support de plancher flottant constitué d'anneau de coffrage en polyéthylène, de 2 mm de hauteur et 230 mm de diamètre, sur nappe drainante, pour le remplissage postérieur avec du mortier-colle et la mise en place du revêtement (non compris dans ce prix). Comprend l'implantation.
Inclut: Implantation. Mise en place du support.
Critère de métré de projet: Nombre d'unités prévues, selon documentation graphique du Projet.
Critère de mesure de l'ouvrage: On mesurera le nombre d'unités réellement exécutées selon les spécifications du Projet.

| Code | U | Désignation | Quantité | Prix | Montant |
|---|---|---|---|---|---|
| mt18jrs710a | U | Support de plancher flottant constitué d'anneau de coffrage en polyéthylène, de 2 mm de hauteur et 230 mm de diamètre, pour remplissage avec du mortier-colle. (matériau) | 1.000 | 99.29 | 99.29 |
| mo011 | h | Compagnon professionnel III/CP2 monteur. (main-d'œuvre) | 0.115 | 475.07 | 54.63 |
| mo080 | h | Ouvrier professionnel II/OP monteur. (main-d'œuvre) | 0.115 | 342.97 | 39.44 |
| % | % | Frais de chantier des unités d'ouvrage | 2 % | 193.36 | 3.87 |
|  |  | Coûts directs |  |  | 197.23 |
