# Transport, mise en oeuvre et retrait d'une foreuse à parois moulées, pour la réalisation de parois moulées de 80 cm d'épaisseur, à une distance d'entre 500 et 1000 km

- Propriété du fichier: CYPE INGENIEROS, S.A.
- Format: FIEBDC-3/2002
- Zone géographique: Algérie
- Devise: DZD
- Coûts indirects: 3.00 %
- Frais généraux: 13.00 %
- Bénéfice: 6.00 %
- TVA: 19.00 %

**GSB010** U Transport, mise en oeuvre et retrait d'une foreuse à parois moulées, pour la réalisation de parois moulées de 80 cm d'épaisseur, à une distance d'entre 500 et 1000 km.
Transport, mise en oeuvre et retrait d'une foreuse à parois moulées, pour la réalisation de parois moulées de 80 cm d'épaisseur, à une distance d'entre 500 et 1000 km.
Inclut: Transport au chantier. Montage de l'équipement. Démontage de l'équipement. Retrait de l'équipement>.
Critère de métré de projet: Nombre d'unités prévues, selon documentation graphique du Projet.
Critère de mesure de l'ouvrage: On mesurera le nombre d'unités réellement exécutées selon les spécifications du Projet.
Critère d'évaluation économique: Le prix comprend le déplacement au chantier du personnel spécialisé.

| Code | U | Désignation | Quantité | Prix | Montant |
|---|---|---|---|---|---|
| mq03pae050u | U | Transport, mise en oeuvre et retrait d'équipement complet de foreuse à parois moulées de 80 cm d'épaisseur, à une distance d'entre 500 et 1000 km. (matériel) | 1.000 | 689370.50 | 689370.50 |
| % | % | Frais de chantier des unités d'ouvrage | 2 % | 689370.50 | 13787.41 |
|  |  | Coûts directs |  |  | 703157.91 |
