# Évier

- Propriété du fichier: CYPE Ingenieros S.A.
- Format: FIEBDC-3/2016
- Logiciel: Générateur de prix de la construction. CYPE Ingenieros, S.A.
- Date: 17/09/2024
- Zone géographique: Algérie
- Devise: DZD
- Coûts indirects: 3 %
- Frais généraux: 13 %
- Bénéfice: 6 %
- TVA: 19 %

## T Équipements techniques

### TD Équipements pour cuisines et buanderies

#### TDC Éviers et cuves de lavage

**TDC020** U Évier.
Évier en acier inoxydable pour installation sur plan, à 1 bac, de 450x490 mm, avec vanne d'écoulement, pour plan de travail de cuisine, équipé avec mitigeur avec cartouche céramique pour évier, gamme basique, finition chromé, composé de bec tournant, mousseur et flexibles d'alimentation, clapet de vidage et siphon. Comprend la connexion aux réseaux d'eau froide et chaude et au réseau d'évacuation existants, la fixation de l'appareil et le scellement avec du silicone.
Inclut: Implantation et tracé sur le parement support de l'emplacement de l'appareil. Mise en place, nivellement et fixation des éléments de support. Nivellement, aplomb et mise en place de l'appareil. Connexion au réseau d'évacuation. Montage de la robinetterie. Connexion aux réseaux d'eau froide et chaude. Montage des accessoires et des compléments. Scellement des joints. Contrôle de son bon fonctionnement.
Critère pour le métré: Nombre d'unités prévues, selon documentation graphique du Projet.
Critère pour le mémoire: On mesurera le nombre d'unités réellement mises en place selon les spécifications du Projet.

| Code | U | Désignation | Quantité | Prix | Montant |
|---|---|---|---|---|---|
| mt30fxs010a | U | Évier en acier inoxydable pour installation sur plan, à 1 bac, de 450x490 mm, avec vanne d'écoulement. (matériau) | 1 | 24975.34 | 24975.340 |
| mt31gmg030a | U | Mitigeur avec cartouche céramique pour évier, gamme basique, finition chromé, composé de bec tournant, mousseur et flexibles d'alimentation, selon NF EN 200. (matériau) | 1 | 15255.24 | 15255.240 |
| mt30lla030 | U | Vanne de régulation de 1/2", pour évier ou bac à laver, finition chromée. (matériau) | 2 | 4027.05 | 8054.100 |
| mt30sif020a | U | Siphon bouteille simple de 1 1/2" pour évier à 1 bac, avec vanne extensible. (matériau) | 1 | 807.39 | 807.390 |
| mo008 | h | Compagnon professionnel III/CP2 plombier. (main-d'œuvre) | 0.785 | 717.33 | 563.104 |
| mo107 | h | Ouvrier professionnel II/OP plombier. (main-d'œuvre) | 0.603 | 520.85 | 314.073 |
| % | % | Frais de chantier des unités d'ouvrage | 2 % | 49969.247 | 999.385 |
|  |  | Coûts directs |  |  | 50968.632 |

Déchets:
- pose: mt30sif020a Siphon bouteille simple de 1 1/2" pour évier à 1 bac, avec vanne extensible; facteur de déchet 0.0275

## Ressources

**mt30fxs010a** U Évier en acier inoxydable pour installation sur plan, à 1 bac, de 450x490 mm, avec vanne d'écoulement
Données techniques: Coût énergétique 200.714 MJ; Émission de CO2 30.518 kg
Déchets:
- emballage: re150101 Emballages en papier et en carton. (composant de déchet); quantité 1.315 kg; Code CED 15 01 01; Masse de l'élément 1 kg; Volume 0.001333 m3

**mt31gmg030a** U Mitigeur avec cartouche céramique pour évier
Données techniques: Coût énergétique 247.177 MJ; Émission de CO2 16.666 kg
Déchets:
- emballage: re150101 Emballages en papier et en carton; quantité 0.072 kg

**mt30sif020a** U Siphon bouteille simple de 1 1/2" pour évier à 1 bac, avec vanne extensible
Données techniques: Coût énergétique 20.945 MJ; Émission de CO2 1.069 kg; Code CED 17 02 03; Masse de l'élément 0.216 kg; Volume 0.00036 m3
Déchets:
- emballage: re150101 Emballages en papier et en carton; quantité 0.035 kg
