# Clôture mobile provisoire du terrain

- Propriété du fichier: CYPE Ingenieros S.A.
- Format: FIEBDC-3/2016
- Logiciel: Générateur de prix de la construction. CYPE Ingenieros, S.A.
- Date: 18/09/2024
- Zone géographique: Algérie
- Devise: DZD
- Coûts indirects: 3 %
- Frais généraux: 13 %
- Bénéfice: 6 %
- TVA: 19 %

## S Sécurité et santé

### SC Équipements de protection collective

#### SCR Clôture provisoire de parcelle

**SCR050** m Clôture mobile provisoire du terrain.
Clôture mobile provisoire du terrain de 3,50x2,00 m, constituées d'un panneau grillagé avec plis de renfort, de 200x100 mm de pas de maillage, avec des fils de fer horizontaux de 5 mm de diamètre et verticaux de 4 mm, soudés aux extrémités à des poteaux verticaux de 40 mm de diamètre, finition galvanisée, amortissables en 5 utilisations et bases préfabriquées en béton, de 65x24x12 cm, avec 8 orifices, pour le support des poteaux, amortissables en 5 utilisations, fixées au revêtement de sol avec des platines de 20x4 mm et des chevilles à expansion en acier. Grillage brise-vue de polyéthylène haute densité, couleur verte, placée sur les clôtures.
Critère pour le métré: Longueur mesurée selon Plan général de coordination en matière de sécurité et de protection de la santé.
Critère pour le mémoire: La longueur mesurée sera celle réellement montée selon spécifications d'Étude ou d'Étude Basique de Sécurité et Santé.

| Code | U | Désignation | Quantité | Prix | Montant |
|---|---|---|---|---|---|
| mt50spv020 | U | Clôture mobile de 3,50x2,00 m, constituée d'un panneau grillagé avec des plis de renfort, de 200x100 mm de vide de maille, avec des fils de fer horizontaux de 5 mm de diamètre et verticaux de 4 mm de diamètre, soudés aux extrémités à des poteaux verticaux de 40 mm de diamètre, finition galvanisée, pour la délimitation provisoire de la zone de travaux, y compris les anneaux pour l'union aux poteaux. (matériau) | 0.06 | 4419.28 | 265.157 |
| mt50spv025 | U | Base préfabriquée en béton, de 65x24x12 cm, avec 8 orifices, renforcée avec des tiges en acier, comme support de clôture mobile. (matériau) | 0.08 | 689.84 | 55.187 |
| mt07ala111ba | m | Platine en acier laminé NF EN 10025 S275JR, de profilé plat laminé à chaud, de 20x4 mm, pour applications structurales. (matériau) | 0.096 | 228.2 | 21.907 |
| mt50spr050 | m² | Bâche en polyéthylène haute densité, avec traitement ultraviolet, couleur verte, 60% de pourcentage de coupe-vent, avec des trous tous les 20 cm sur tout le périmètre. (matériau) | 2 | 62.73 | 125.460 |
| mt26aaa023a | U | Ancrage mécanique avec cheville à expansion en acier galvanisé, écrou et rondelle. (matériau) | 0.192 | 164.83 | 31.647 |
| mo119 | h | Compagnon professionnel III/CP2 Sécurité et Santé. (main-d'œuvre) | 0.125 | 698.09 | 87.261 |
| mo120 | h | Ouvrier Sécurité et Santé. (main-d'œuvre) | 0.375 | 502.77 | 188.539 |
| % | % | Frais de chantier des unités d'ouvrage | 2 % | 775.158 | 15.503 |
|  |  | Coûts directs |  |  | 790.661 |

Déchets:
- pose: mt50spv020; facteur de déchet 1
- pose: mt50spv025; facteur de déchet 0.0198675
- pose: mt07ala111ba Platine en acier laminé NF EN 10025 S275JR, de profilé plat laminé à chaud, de 20x4 mm, pour applications structurales; facteur de déchet 0.015
- pose: mt50spr050; facteur de déchet 0.06

## Ressources

**mt50spv020** U Clôture mobile de 3,50x2,00 m
Données techniques: Coût énergétique 196.600 MJ; Émission de CO2 10.200 kg; Code CED 17 04 05; Masse de l'élément 20 kg; Volume 0.009524 m3

**mt50spv025** U Base préfabriquée en béton
Données techniques: Coût énergétique 2.044 MJ; Émission de CO2 5.257 kg; Code CED 17 01 01; Masse de l'élément 35 kg; Volume 0.023333 m3
Déchets:
- emballage: re170201 Bois. (composant de déchet); quantité 0.005 kg; Code CED 17 02 01; Masse de l'élément 1 kg; Volume 0.000909 m3
- emballage: re170203 Plastique. (composant de déchet); quantité 0.003 kg; Code CED 17 02 03; Masse de l'élément 1 kg; Volume 0.001667 m3

**mt07ala111ba** m Platine en acier laminé NF EN 10025 S275JR, de profilé plat laminé à chaud, de 20x4 mm, pour applications structurales
Données techniques: Coût énergétique 6.173 MJ; Émission de CO2 0.320 kg; Code CED 17 04 05; Masse de l'élément 0.628 kg; Volume 0.000299 m3

**mt50spr050** m² Bâche en polyéthylène haute densité
Données techniques: Coût énergétique 270.924 MJ; Émission de CO2 9.641 kg; Code CED 17 06 04; Masse de l'élément 1.96 kg; Volume 0.003267 m3
Déchets:
- emballage: re170203 Plastique; quantité 0.024 kg

**mt26aaa023a** U Ancrage mécanique avec cheville à expansion en acier galvanisé, écrou et rondelle
Données techniques: Coût énergétique 0.725 MJ; Émission de CO2 0.071 kg; Code CED 17 04 05; Masse de l'élément 0.025 kg; Volume 0.000012 m3
Déchets:
- emballage: re150101 Emballages en papier et en carton. (composant de déchet); quantité 0.002 kg; Code CED 15 01 01; Masse de l'élément 1 kg; Volume 0.001333 m3
- emballage: re170203 Plastique; quantité 0.001 kg
