# Escalier d'accès pour piscine

- Propriété du fichier: CYPE INGENIEROS, S.A.
- Format: FIEBDC-3/2002
- Zone géographique: Algérie
- Coûts indirects: 3.00 %
- Frais généraux: 13.00 %
- Bénéfice: 6.00 %
- TVA: 17.00 %

## A VRD et aménagements extérieurs

### AP Piscines

#### APA Accessoires

**APA010** U Escalier d'accès pour piscine, de tube de 43 mm de diamètre, avec 3 marches et main courante symétrique, en acier inoxydable AISI 304, finition polie brillante, fixée avec ancrages dotés d'un mécanisme pour connexion équipotentielle.
Fourniture et mise en place d'escalier d'accès pour piscine, de tube de 43 mm de diamètre, avec 3 marches et main courante symétrique, en acier inoxydable AISI 304, finition polie brillante, fixée avec ancrages dotés d'un mécanisme pour connexion équipotentielle. Comprend l'implantation, les ancrages, les pièces d'arrêt, les embellisseurs, les joints, les chevilles et les vis. Totalement montée et testée par l'entreprise installatrice.
Inclut: Implantation. Mise en place et fixation des accessoires et des pièces spéciales.
Critère de métré de projet: Nombre d'unités prévues, selon documentation graphique du Projet.
Critère de mesure de l'ouvrage: On mesurera le nombre d'unités réellement exécutées selon les spécifications du Projet.

| Code | U | Désignation | Quantité | Prix | Montant |
|---|---|---|---|---|---|
| mt47pep010c | U | Escalier d'accès pour piscine, de tube de 43 mm de diamètre, avec 3 marches et main courante symétrique, en acier inoxydable AISI 304, finition polie brillante, avec ancrages dotés d'un mécanisme pour liaison équipotentielle, pièces d'arrêt, enjoliveurs, joints, chevilles et vis. (matériau) | 1.000 | 253.98 | 253.98 |
| mt09moe040 | U | Mortier expansif. (matériau) | 2.000 | 3.64 | 7.28 |
| mo041 | h | Compagnon professionnel III/CP2 VRD espaces publics. (main-d'œuvre) | 2.490 | 3.34 | 8.32 |
| mo087 | h | Ouvrier professionnel II/OP VRD espaces publics. (main-d'œuvre) | 2.490 | 2.46 | 6.13 |
| % | % | Coûts directs complémentaires | 2 % | 275.71 | 5.51 |
|  |  | Coûts directs |  |  | 281.22 |
