# Lave-fonds automatique pour piscine, hydraulique

- Propriété du fichier: CYPE INGENIEROS, S.A.
- Format: FIEBDC-3/2002
- Zone géographique: Algérie
- Coûts indirects: 3.00 %
- Frais généraux: 13.00 %
- Bénéfice: 6.00 %
- TVA: 17.00 %

## A VRD et aménagements extérieurs

### AP Piscines

#### APA Accessoires

**APA060** U Lave-fonds automatique pour piscine, hydraulique.
Fourniture et mise en place de lave-fonds automatique pour piscine, hydraulique, formé par: tuyau autoflottant pour connecter à la bouche d'aspiration ou au skimmer de la piscine. Totalement monté et testé par l'entreprise installatrice.
Inclut: Montage.
Critère de métré de projet: Nombre d'unités prévues, selon documentation graphique du Projet.
Critère de mesure de l'ouvrage: On mesurera le nombre d'unités réellement exécutées selon les spécifications du Projet.

| Code | U | Désignation | Quantité | Prix | Montant |
|---|---|---|---|---|---|
| mt47pep050d | U | Lave-fonds automatique pour piscine, hydraulique, formé par: tuyau autoflottant pour connecter à la bouche d'aspiration ou au skimmer de la piscine. (matériau) | 1.000 | 277.12 | 277.12 |
| mo080 | h | Ouvrier professionnel II/OP monteur. (main-d'œuvre) | 0.124 | 2.46 | 0.31 |
| % | % | Coûts directs complémentaires | 2 % | 277.43 | 5.55 |
|  |  | Coûts directs |  |  | 282.98 |
