# Lave-fonds automatique pour piscine, électrique, con 17 m³/h de caudal de aspiración

- Propriété du fichier: CYPE INGENIEROS, S.A.
- Format: FIEBDC-3/2002
- Zone géographique: Algérie
- Coûts indirects: 3.00 %
- Frais généraux: 13.00 %
- Bénéfice: 6.00 %
- TVA: 17.00 %

## A VRD et aménagements extérieurs

### AP Piscines

#### APA Accessoires

**APA060** U Lave-fonds automatique pour piscine, électrique, con 17 m³/h de caudal de aspiración.
Fourniture et mise en place de lave-fonds automatique pour piscine, électrique, con 17 m³/h de caudal de aspiración, formé par: contrôle à distance, système de programmation horaire, deux moteurs de traction, câble autoflottant, LED indicatrice de nettoyage de filtre, chariot de transport, brosses, moteur d'aspiration, roues rodas et bouches d'aspiration de hauteur réglable. Totalement monté et testé par l'entreprise installatrice.
Inclut: Montage.
Critère de métré de projet: Nombre d'unités prévues, selon documentation graphique du Projet.
Critère de mesure de l'ouvrage: On mesurera le nombre d'unités réellement exécutées selon les spécifications du Projet.

| Code | U | Désignation | Quantité | Prix | Montant |
|---|---|---|---|---|---|
| mt47pep050g | U | Lave-fonds automatique pour piscine, électrique, con 17 m³/h de caudal de aspiración, formé par: contrôle à distance, système de programmation horaire, deux moteurs de traction, câble autoflottant, LED indicatrice de nettoyage de filtre, chariot de transport, brosses, moteur d'aspiration, roues rodas et bouches d'aspiration de hauteur réglable. (matériau) | 1.000 | 1455.20 | 1455.20 |
| mo080 | h | Ouvrier professionnel II/OP monteur. (main-d'œuvre) | 0.124 | 2.46 | 0.31 |
| % | % | Coûts directs complémentaires | 2 % | 1455.51 | 29.11 |
|  |  | Coûts directs |  |  | 1484.62 |
