# Ensemble de table de pique-nique "TAU CERÁMICA"

- Propriété du fichier: CYPE INGENIEROS, S.A.
- Format: FIEBDC-3/2002
- Zone géographique: Algérie
- Coûts indirects: 3.00 %
- Frais généraux: 13.00 %
- Bénéfice: 6.00 %
- TVA: 17.00 %

## A VRD et aménagements extérieurs

### AV Espaces verts et mobilier urbain

#### AVC Bancs et tables

**AVC030** U Ensemble de table de pique-nique "TAU CERÁMICA", composé d'une table de 177x90x75 cm et deux bancs de 157x39x44 cm, avec structure support en aluminium, finition anodisé et revêtement de matériau céramique Keraon, fixé à une surface support (non comprise dans ce prix).
Fourniture et mise en place d'ensemble de table de pique-nique "TAU CERÁMICA", composé d'une table de 177x90x75 cm et deux bancs de 157x39x44 cm, avec structure support en aluminium, finition anodisé et revêtement de matériau céramique Keraon, à haute résistance et inaltérabilité aux agents atmosphériques, haute résistance au rayage, à l'abrasion et aux agents chimiques; finition de couleur à choisir; fixé avec chevilles et vis en acier à une surface support (non comprise dans ce prix). Totalement monté.
Inclut: Implantation des alignements et des niveaux. Mise en place et fixation des pièces.
Critère de métré de projet: Nombre d'unités prévues, selon documentation graphique du Projet.
Critère de mesure de l'ouvrage: On mesurera le nombre d'unités réellement exécutées selon les spécifications du Projet.

| Code | U | Désignation | Quantité | Prix | Montant |
|---|---|---|---|---|---|
| mt52mtc010b | U | Ensemble de table de pique-nique "TAU CERÁMICA", composé d'une table de 177x90x75 cm et deux bancs de 157x39x44 cm, avec structure support en aluminium, finition anodisé et revêtement de matériau céramique Keraon, à haute résistance et inaltérabilité aux agents atmosphériques, haute résistance au rayage, à l'abrasion et aux agents chimiques; finition de couleur à choisir. (matériau) | 1.000 | 2997.12 | 2997.12 |
| mt52mug200q | U | Répercussion, dans la mise en place de table de pique-nique avec deux bancs, d'éléments de fixation sur surface support: chevilles et vis en acier. (matériau) | 1.000 | 8.26 | 8.26 |
| op00tal010 |  | Perceuse. | 1.000 | 0.00 | 0.00 |
| op00ato010 |  | Tournevis. | 1.000 | 0.00 | 0.00 |
| mo041 | h | Compagnon professionnel III/CP2 VRD espaces publics. (main-d'œuvre) | 1.522 | 3.34 | 5.08 |
| mo087 | h | Ouvrier professionnel II/OP VRD espaces publics. (main-d'œuvre) | 1.522 | 2.46 | 3.74 |
| % | % | Coûts directs complémentaires | 2 % | 3014.20 | 60.28 |
|  |  | Coûts directs |  |  | 3074.48 |
