# Garde-corps urbain modulaire

- Propriété du fichier: CYPE INGENIEROS, S.A.
- Format: FIEBDC-3/2002
- Zone géographique: Algérie
- Devise: DZD
- Coûts indirects: 3.00 %
- Frais généraux: 13.00 %
- Bénéfice: 6.00 %
- TVA: 19.00 %

## A VRD et aménagements extérieurs

### AV Espaces verts et mobilier urbain

#### AVI Protections piétonnes

**AVI010** U Garde-corps urbain modulaire.
Garde-corps urbain modulaire en acier laminé à chaud, pour protection des piétons, de 2,00x0,90 m, composé de pan du garde-corps à grille tressée, châssis de platine de 50x8 mm, lisse basse de type cornière de 35x35 mm et main courante arrondie massive, de; pieds d'ancrage et visserie en acier zinguée avec des rivets pour cacher les vis. Protection de l'ensemble par galvanisation à chaud de grande résistance antioxydante; traitement de dégraissage et phosphate; laquage au four avec du polyester ferrotexturé. Adhérence maximale du revêtement extérieur. Totalement montée in situ.
Inclut: Implantation des alignements et des niveaux. Mise en place et fixation des pièces.
Critère pour le métré: Nombre d'unités prévues, selon documentation graphique du Projet.
Critère pour le mémoire: On mesurera le nombre d'unités réellement exécutées selon les spécifications du Projet.

| Code | U | Désignation | Quantité | Prix | Montant |
|---|---|---|---|---|---|
| mt26aae025e | m | Garde-corps modulaire en acier laminé à chaud, de 2,00x0,90 m, finition de couleur grise acier, avec texture ferrée, y compris compléments et accessoires de montage. (matériau) | 2.000 | 24709.48 | 49418.96 |
| op00tal010 |  | Perceuse. | 1.000 | 0.00 | 0.00 |
| op00ato010 |  | Tournevis. | 1.000 | 0.00 | 0.00 |
| mo041 | h | Compagnon professionnel III/CP2 VRD espaces publics. (main-d'œuvre) | 0.918 | 698.09 | 640.85 |
| mo087 | h | Ouvrier professionnel II/OP VRD espaces publics. (main-d'œuvre) | 0.918 | 521.84 | 479.05 |
| % | % | Frais de chantier des unités d'ouvrage | 2 % | 50538.86 | 1010.78 |
|  |  | Coûts directs |  |  | 51549.64 |
