# Scellage de joints de mouvement avec bande élastique imperméable en élastomère thermoplastique

- Propriété du fichier: CYPE INGENIEROS, S.A.
- Format: FIEBDC-3/2002
- Zone géographique: Algérie
- Coûts indirects: 3.00 %
- Frais généraux: 13.00 %
- Bénéfice: 6.00 %
- TVA: 19.00 %

## E Enveloppe et finition extérieure

### EE Étanchéité

#### EEJ Joints

**EEJ040** m Scellage de joints de mouvement avec bande élastique imperméable en élastomère thermoplastique, de 15 cm de largeur, fixée au support via adhésif à deux composants à base de résine époxy, avec un rendement de 1 kg/m.
Scellage de joints de mouvement avec bande élastique imperméable en élastomère thermoplastique, de 15 cm de largeur et 1 mm d'épaisseur, fixée au support via adhésif à deux composants à base de résine époxy, avec un rendement de 1 kg/m, appliqué en deux couches uniformes avec une spatule ou une truelle, la première couche avant la mise en place de la bande, de entre 1 et 2 mm d'épaisseur et d'une largeur dépassant de la bande d'environ 2 cm de chaque côté, et une seconde couche après la mise en place de la bande avec les mêmes dimensions, en laissant libre la zone de la bande exposée au mouvement. Comprend la préparation du support, les soudures des bandes par air chaud, la réalisation des angles.
Inclut: Préparation du support. Application de la première couche d'adhésif. Mise en place de la bande. Application de la seconde couche d'adhésif.
Critère de métré de projet: Longueur moyenne selon documentation graphique du Projet.
Critère de mesure de l'ouvrage: On mesurera la longueur réellement exécutée selon les spécifications du Projet.

| Code | U | Désignation | Quantité | Prix | Montant |
|---|---|---|---|---|---|
| mt09reh450a | kg | Adhésif à deux composants à base de résine époxy, pour bande de scellage des joints de mouvement. (matériau) | 1.000 | 8.82 | 8.82 |
| mt09reh455a | m | Bande élastique imperméable en élastomère thermoplastique, de 15 cm de largeur et 1 mm d'épaisseur, pour remplissage des joints de mouvement. (matériau) | 1.100 | 6.05 | 6.66 |
| op00pis010 |  | Pistolet à air chaud pour soudure de matériaux thermoplastiques. | 1.000 | 0.00 | 0.00 |
| mo032 | h | Compagnon professionnel III/CP2 applicateur de produits imperméabilisants. (main-d'œuvre) | 0.245 | 3.19 | 0.78 |
| mo070 | h | Ouvrier professionnel II/OP applicateur de produits imperméabilisants. (main-d'œuvre) | 0.245 | 2.35 | 0.58 |
| % | % | Coûts directs complémentaires | 2 % | 16.84 | 0.34 |
|  |  | Coûts directs |  |  | 17.18 |
