# Démontage de plaques translucides d'un lanterneau à un pan de 3 à 8 m de portée maximum, avec moyens manuels, et charge manuelle des décombres dans le camion ou la benne

- Propriété du fichier: CYPE INGENIEROS, S.A.
- Format: FIEBDC-3/2002
- Zone géographique: Algérie
- Coûts indirects: 3.00 %
- Frais généraux: 13.00 %
- Bénéfice: 6.00 %
- TVA: 17.00 %

## E Enveloppe et finition extérieure

### EM Menuiseries extérieures

#### EMD Dépose

**EMD110** m² Démontage de plaques translucides d'un lanterneau à un pan de 3 à 8 m de portée maximum, avec moyens manuels, et charge manuelle des décombres dans le camion ou la benne.
Démontage de plaques translucides d'un lanterneau à un pan de 3 à 8 m de portée maximum, avec moyens manuels, sans affecter stabilité des éléments constructifs contigus. Comprend le nettoyage, l'entassement, le retrait et la charge manuelle des décombres dans le camion ou la benne.
Inclut: Démontage des éléments. Fragmentation des décombres en pièces maniables. Enlèvement et entassement du matériau démonté. Charge du matériau démonté et des restes d'ouvrage dans le camion ou la benne.
Critère de métré de projet: Surface mesurée selon documentation graphique du Projet.
Critère de mesure de l'ouvrage: On mesurera la surface réellement démontée selon les spécifications du Projet.

| Code | U | Désignation | Quantité | Prix | Montant |
|---|---|---|---|---|---|
| mo113 | h | Ouvrier d'exécution I/OE1 VRD espaces privés. (main-d'œuvre) | 0.222 | 2.37 | 0.53 |
| % | % | Coûts directs complémentaires | 2 % | 0.53 | 0.01 |
|  |  | Coûts directs |  |  | 0.54 |
