# Grille de défense en acier

- Propriété du fichier: CYPE INGENIEROS, S.A.
- Format: FIEBDC-3/2002
- Zone géographique: Algérie
- Devise: DZD
- Coûts indirects: 3.00 %
- Frais généraux: 13.00 %
- Bénéfice: 6.00 %
- TVA: 19.00 %

## E Enveloppe et finition extérieure

### EM Menuiseries extérieures

#### EMH Grilles de défense

**EMH010** m² Grille de défense en acier.
Grille de défense métallique composée de châssis de carré plein de profilé massif en acier laminé à chaud de 12x12 mm, barreaux horizontaux de carré plein de profilé massif en acier laminé à chaud de 12x12 mm et barreaux verticaux de carré plein de profilé massif en acier laminé à chaud de 12x12 mm. Comprend les pattes d'ancrage pour mise en place dans des parois maçonnées avec du mortier de ciment, confectionné sur chantier, dosage 1:6. Élaboration en atelier et ajustement final sur chantier.
Inclut: Marquage des points de fixation du châssis. Présentation de la grille. Aplomb et nivellement. Résolution des unions du châssis aux parements. Montage des éléments complémentaires.
Critère pour le métré: Surface du vide à fermer, mesurée selon documentation graphique du Projet.
Critère pour le mémoire: On mesurera, avec les dimensions du vide, la surface réellement exécutée selon les spécifications du Projet.

| Code | U | Désignation | Quantité | Prix | Montant |
|---|---|---|---|---|---|
| mt26aac010aa | m | Carré plein de profilé massif en acier laminé à chaud de 12x12 mm, monté en atelier avec un traitement anticorrosion selon NF EN ISO 1461 et à une impression SHOP-PRIMER à base de résine de polyvinyle de butyral avec une épaisseur moyenne de recouvrement de 20 microns. (matériau) | 18.330 | 621.00 | 11382.93 |
| mt07ala020a | U | Crosse d'ancrage de platine en acier laminé S235JR, 30x40x100 mm. (matériau) | 2.000 | 176.26 | 352.52 |
| mt08aaa010a | m³ | Eau. (matériau) | 0.006 | 189.49 | 1.14 |
| mt01arg005a | t | Sable de carrière, pour mortier confectionné sur le chantier. (matériau) | 0.013 | 2006.95 | 26.09 |
| mt08cem000a | kg | Ciment gris en sacs. (matériau) | 2.000 | 13.77 | 27.54 |
| mq06hor010 | h | Bétonnière électrique avec une capacité de gâchage de 160 l. (matériel) | 0.006 | 333.01 | 2.00 |
| op00amo010 |  | Rectifieuse ou scie radiale. | 1.000 | 0.00 | 0.00 |
| op00tal010 |  | Perceuse. | 1.000 | 0.00 | 0.00 |
| mo020 | h | Compagnon professionnel III/CP2 construction. (main-d'œuvre) | 0.656 | 698.09 | 457.95 |
| mo113 | h | Ouvrier d'exécution I/OE1 construction. (main-d'œuvre) | 0.393 | 502.77 | 197.59 |
| % | % | Frais de chantier des unités d'ouvrage | 2 % | 12447.76 | 248.96 |
|  |  | Coûts directs |  |  | 12696.72 |
