# Scellement du joint entre la menuiserie extérieure et le mur

- Propriété du fichier: CYPE INGENIEROS, S.A.
- Format: FIEBDC-3/2002
- Zone géographique: Algérie
- Devise: DZD
- Coûts indirects: 3.00 %
- Frais généraux: 13.00 %
- Bénéfice: 6.00 %
- TVA: 19.00 %

## E Enveloppe et finition extérieure

### EM Menuiseries extérieures

#### EMK Jonctions menuiseries / gros oeuvre

**EMK010** m Scellement du joint entre la menuiserie extérieure et le mur.
Scellement extérieur du joint entre la menuiserie extérieure en aluminium et le mur en béton de 10 mm de largeur et 5 mm de profondeur, avec silicone neutre oxymique, à élasticité permanente et séchage rapide, couleur blanche, couverture préalable de la surface des flancs du joint avec impression transparente à base de polyuréthane.
Inclut: Préparation et nettoyage du joint. Application de la couche d'apprêt. Scellement extérieur. Arrêts. Nettoyage final.
Critère pour le métré: Longueur mesurée selon documentation graphique du Projet.
Critère pour le mémoire: On mesurera la longueur réellement exécutée selon les spécifications du Projet.

| Code | U | Désignation | Quantité | Prix | Montant |
|---|---|---|---|---|---|
| mt21gen010 | l | Impression pour scellements avec du silicone neutre ou avec des polymères MS. (matériau) | 0.014 | 2904.22 | 40.66 |
| mt22www050a | U | Cartouche de 300 ml de silicone neutre oxymique, à élasticité permanente et séchage rapide, couleur blanche, intervalle de température de travail de -60 à 150°C, avec résistance aux rayons UV, dureté Shore A approchée de 22, selon NF EN ISO 868 et élongation à la rupture >= 800%, selon NF EN ISO 8339. (matériau) | 0.170 | 513.37 | 87.27 |
| mo113 | h | Ouvrier d'exécution I/OE1 construction. (main-d'œuvre) | 0.323 | 504.64 | 163.00 |
| % | % | Frais de chantier des unités d'ouvrage | 2 % | 290.93 | 5.82 |
|  |  | Coûts directs |  |  | 296.75 |
