# Fermeture enroulable à lames en tôle d'acier galvanisé, panneau opaque, finition Sendzimir, 300x220 cm, ouverture manuel

- Propriété du fichier: CYPE INGENIEROS, S.A.
- Format: FIEBDC-3/2002
- Zone géographique: Algérie
- Coûts indirects: 3.00 %
- Frais généraux: 13.00 %
- Bénéfice: 6.00 %
- TVA: 17.00 %

## E Enveloppe et finition extérieure

### EM Menuiseries extérieures

#### EMK Fermetures

**EMK030** U Fermeture enroulable à lames en tôle d'acier galvanisé, panneau opaque, finition Sendzimir, 300x220 cm, ouverture manuel.
Fourniture et montage de fermeture enroulable à lames en tôle d'acier galvanisé, panneau opaque, 300x220 cm, finition Sendzimir, ouverture manuel. Comprend boîte recueillante doublée, tour, ressort de torsion en acier trempé, poulies circulaires, guides latérales, fermeture centrale avec clé de sécurité, crémone aux côtés et accessoires. Élaboré en atelier, avec ajustage et montage sur site. Totalement monté et testé.
Inclut: Mise en place et fixation des profils guides. Introduction de la fermeture des guides. Mise en place et fixation de l'axe aux supports. Tension d'un ressort. Fixation de la fermeture au rouleau. Montage du système d'ouverture. Montage du système d'actionnement (axe, engrenage et manivelle ou électromoteur). Repassages et graissage des mécanismes et des guides.
Critère de métré de projet: Nombre d'unités prévues, selon documentation graphique du Projet.
Critère de mesure de l'ouvrage: On mesurera le nombre d'unités réellement exécutées selon les spécifications du Projet.

| Code | U | Désignation | Quantité | Prix | Montant |
|---|---|---|---|---|---|
| mt26cec010a | m² | Fermeture métallique enroulable à lames de tôle en acier galvanisé, panneau opaque, de 0,6 mm d'épaisseur, finition Sendzimir. Comprend caisson récupérateur, axes, guides, ressorts et accessoires. (matériau) | 7.590 | 35.07 | 266.18 |
| mt26eem020 | U | Serrure de sécurité au sol pour fermeture enroulable. (matériau) | 1.000 | 116.01 | 116.01 |
| op00ato010 |  | Tournevis. | 1.000 | 0.00 | 0.00 |
| op00amo010 |  | Rectifieuse ou scie radiale. | 1.000 | 0.00 | 0.00 |
| op00tal010 |  | Perceuse. | 1.000 | 0.00 | 0.00 |
| mo019 | h | Compagnon professionnel III/CP2 VRD espaces privés. (main-d'œuvre) | 0.146 | 4.29 | 0.63 |
| mo111 | h | Ouvrier d'exécution I/OE1 VRD espaces privés. (main-d'œuvre) | 0.146 | 2.48 | 0.36 |
| mo017 | h | Compagnon professionnel III/CP2 menuisier PVC et métal. (main-d'œuvre) | 0.341 | 4.36 | 1.49 |
| mo057 | h | Ouvrier professionnel II/OP menuisier PVC et métal. (main-d'œuvre) | 0.341 | 2.59 | 0.88 |
| % | % | Coûts directs complémentaires | 2 % | 385.55 | 7.71 |
|  |  | Coûts directs |  |  | 393.26 |
