# Retrait du film adhésif du vitrage de façade

- Propriété du fichier: CYPE INGENIEROS, S.A.
- Format: FIEBDC-3/2002
- Zone géographique: Algérie
- Devise: DZD
- Coûts indirects: 3.00 %
- Frais généraux: 13.00 %
- Bénéfice: 6.00 %
- TVA: 19.00 %

## E Enveloppe et finition extérieure

### EV Vitrages

#### EVD Dépose

**EVD070** m² Retrait du film adhésif du vitrage de façade.
Retrait du film adhésif du vitrage de façade, avec des moyens manuels par raclette, application postérieure avec un pulvérisateur de liquide nettoyeur à base de solution avec agent nettoyant à 2% de teneur en eau, en imprégnant l'adhésif existant, en l'éliminant avec une raclette une fois ramolli, sans détériorer la surface support, et chargement manuel dans le camion ou la benne.
Inclut: Retrait de l'élément. Application du liquide nettoyeur Élimination de la couche d'adhésif. Éclaircissement. Retrait et stockage du matériau enlevé. Nettoyage des restes d'ouvrage. Chargement manuel du matériau enlevé et des restes d'ouvrage dans le camion ou la benne.
Critère pour le métré: Surface mesurée selon documentation graphique du Projet.
Critère pour le mémoire: On mesurera la surface réellement démolie selon les spécifications du Projet.

| Code | U | Désignation | Quantité | Prix | Montant |
|---|---|---|---|---|---|
| mt21lmc020a | l | Liquide nettoyeur à base de solution avec agent nettoyant à 2% de teneur en eau, à appliquer avec un pulvérisateur, pour l'élimination des adhésifs sans provoquer leur dissolution. (matériau) | 0.150 | 18.89 | 2.83 |
| op00dec010 |  | Décapeur. | 1.000 | 0.00 | 0.00 |
| op00pul010 |  | Sac à dos pulvérisateur. | 1.000 | 0.00 | 0.00 |
| mo110 | h | Ouvrier professionnel II/OP vitrier. (main-d'œuvre) | 0.191 | 554.86 | 105.98 |
| % | % | Frais de chantier des unités d'ouvrage | 2 % | 108.81 | 2.18 |
|  |  | Coûts directs |  |  | 110.99 |
