# Isolation acoustique au bruit aérien, dans une cloison de plaques, réalisée avec complexe multicouche, de 6,4 mm d'épaisseur, collé entre les plaques avec colle

- Propriété du fichier: CYPE INGENIEROS, S.A.
- Format: FIEBDC-3/2002
- Zone géographique: Algérie
- Devise: DZD
- Coûts indirects: 3.00 %
- Frais généraux: 13.00 %
- Bénéfice: 6.00 %
- TVA: 19.00 %

## F Aménagements et finitions

### FI Isolations intérieures

#### FIC Cloisons

**FIC040** m² Isolation acoustique au bruit aérien, dans une cloison de plaques, réalisée avec complexe multicouche, de 6,4 mm d'épaisseur, collé entre les plaques avec colle.
Isolation acoustique au bruit aérien, dans une cloison de plaques, réalisée avec complexe multicouche, de 6,4 mm d'épaisseur, collé entre les plaques avec colle.
Inclut: Découpe de l'isolant à placer sur la plaque. Application de l'adhésif. Mise en place de l'isolant dans la plaque déjà montée. Résolution des points singuliers.
Critère de métré de projet: Surface mesurée selon documentation graphique du Projet.
Critère de mesure de l'ouvrage: On mesurera la surface réellement exécutée selon les spécifications du Projet.

| Code | U | Désignation | Quantité | Prix | Montant |
|---|---|---|---|---|---|
| mt16ppt025i | m² | Complexe multicouche, de 6,4 mm d'épaisseur, constitué de deux lames de mousse de polyéthylène réticulé, de 3 mm d'épaisseur chacune, et une lame de plomb de 0,35 mm d'épaisseur intercalée entre les deux; avec 24,5 dB d'indice global de réduction acoustique, Rw, selon NF EN ISO 10140-2. (matériau) | 2.100 | 5803.83 | 12188.04 |
| mt16npg031 | kg | Colle. (matériau) | 0.300 | 1345.82 | 403.75 |
| mo054 | h | Compagnon professionnel III/CP2 poseur d'isolants rigides ou flexibles. (main-d'œuvre) | 0.188 | 475.07 | 89.31 |
| mo101 | h | Ouvrier professionnel II/OP poseur d'isolants rigides ou flexibles. (main-d'œuvre) | 0.188 | 342.97 | 64.48 |
| % | % | Frais de chantier des unités d'ouvrage | 2 % | 12745.58 | 254.91 |
|  |  | Coûts directs |  |  | 13000.49 |
