# Isolation acoustique au bruit aérien d'un coude de colonne de chute, avec des complexes multicouches

- Propriété du fichier: CYPE INGENIEROS, S.A.
- Format: FIEBDC-3/2002
- Zone géographique: Algérie
- Devise: DZD
- Coûts indirects: 3.00 %
- Frais généraux: 13.00 %
- Bénéfice: 6.00 %
- TVA: 19.00 %

## F Aménagements et finitions

### FI Isolations intérieures

#### FIT Conduits et tuyaux

**FIT070** m Isolation acoustique au bruit aérien d'un coude de colonne de chute, avec des complexes multicouches.
Isolation acoustique au bruit aérien d'un coude de colonne de chute de 90 mm de diamètre, réalisée avec complexe multicouche, de 7 mm d'épaisseur, 3,7 kg/m² de masse surfacique, constitué d'un film en polyéthylène de 5 mm d'épaisseur et une membrane viscoélastique de haute densité de 2 mm d'épaisseur; placé autour de la descente en guise de coque avec brides en plastique et renfort avec bande autoadhésive désolidarisante, de 90 mm de largeur et de 4 mm d'épaisseur, constituée d'une membrane en polyoléfines de haute résistance et une membrane viscoélastique de haute densité de 2 mm d'épaisseur. Comprend le ruban viscoélastique autoadhésif, pour le scellement des joints.
Inclut: Nettoyage de la surface support. Découpe du rouleau en tronçons. Doublage du coude de la colonne de chute. Mise en place des brides. Scellement des joints. Mise en place de la deuxième couche d'isolant.
Critère pour le métré: Longueur mesurée selon documentation graphique du Projet.
Critère pour le mémoire: On mesurera la longueur réellement exécutée selon les spécifications du Projet.

| Code | U | Désignation | Quantité | Prix | Montant |
|---|---|---|---|---|---|
| mt16ptc010a | m² | Complexe multicouche, de 7 mm d'épaisseur, 3,7 kg/m² de masse surfacique, constitué d'un film en polyéthylène de 5 mm d'épaisseur et une membrane viscoélastique de haute densité de 2 mm d'épaisseur; avec 64 dB d'indice global de réduction acoustique, Rw; fournissant une réduction du niveau global de pression au bruit de choc de 18 dB et une réduction du niveau global pondéré de pression au bruit aérien de 10 dBA. (matériau) | 0.311 | 2064.62 | 642.10 |
| mt16pdg012a | U | Bride en plastique, pour fixation d'isolation acoustique des descentes. (matériau) | 4.000 | 34.60 | 138.40 |
| mt16pnc010a | m | Ruban viscoélastique autoadhésif, avec une autoprotection en aluminium, de 50 mm de largeur et de 1,5 mm d'épaisseur, pour le scellement des joints. (matériau) | 1.100 | 157.63 | 173.39 |
| mt16ptc060c | m | Bande autoadhésive désolidarisante, de 90 mm de largeur et de 4 mm d'épaisseur, constituée d'une membrane en polyoléfines de haute résistance et une membrane viscoélastique de haute densité de 2 mm d'épaisseur; fournissant une réduction du niveau global de pression au bruit de choc de 17 dB. (matériau) | 3.456 | 276.82 | 956.69 |
| mo054 | h | Compagnon professionnel III/CP2 poseur d'isolants rigides ou flexibles. (main-d'œuvre) | 0.281 | 717.33 | 201.57 |
| mo101 | h | Ouvrier professionnel II/OP poseur d'isolants rigides ou flexibles. (main-d'œuvre) | 0.281 | 521.84 | 146.64 |
| % | % | Frais de chantier des unités d'ouvrage | 2 % | 2258.79 | 45.18 |
|  |  | Coûts directs |  |  | 2303.97 |
