# Démontage d'un ouvrant de porte intérieure de menuiserie en bois

- Propriété du fichier: CYPE INGENIEROS, S.A.
- Format: FIEBDC-3/2002
- Zone géographique: Algérie
- Coûts indirects: 3.00 %
- Frais généraux: 13.00 %
- Bénéfice: 6.00 %
- TVA: 19.00 %

## F Aménagements et finitions

### FK Menuiseries intérieures et meubles

#### FKD Démolition

**FKD040** U Démontage d'un ouvrant de porte intérieure de menuiserie en bois, avec des moyens manuels et récupération du matériau pour sa localisation postérieure à un autre emplacement, et charge manuelle dans le camion ou la benne.
Démontage d'un ouvrant de porte intérieure de menuiserie en bois, avec des moyens manuels et récupération du matériau pour sa localisation postérieure à un autre emplacement, et charge manuelle dans le camion ou la benne.
Inclut: Démontage de l'élément. Classement et étiquetage. Stockage des matériaux à réutiliser. Charge manuelle du matériau à réutiliser sur le camion. Retrait et entassement des restes de travaux. Nettoyage des restes d'ouvrage. Charge manuelle des restes de travaux dans le camion ou la benne.
Critère de métré de projet: Nombre d'unités prévues, selon documentation graphique du Projet.
Critère de mesure de l'ouvrage: On mesurera le nombre d'unités réellement démontées selon les spécifications du Projet.

| Code | U | Désignation | Quantité | Prix | Montant |
|---|---|---|---|---|---|
| mo058 | h | Ouvrier professionnel II/OP menuisier bois. (main-d'œuvre) | 0.289 | 2.37 | 0.68 |
| % | % | Coûts directs complémentaires | 2 % | 0.68 | 0.01 |
|  |  | Coûts directs |  |  | 0.69 |
