# Réparation de fissures de jusqu'à 5 mm de largeur

- Propriété du fichier: CYPE INGENIEROS, S.A.
- Format: FIEBDC-3/2002
- Zone géographique: Algérie
- Coûts indirects: 3.00 %
- Frais généraux: 13.00 %
- Bénéfice: 6.00 %
- TVA: 19.00 %

## F Aménagements et finitions

### FN Enduits et mortiers

#### FNP Enduits de plâtre

**FNP010** m² Réparation de fissures de jusqu'à 5 mm de largeur, sur un parement en plâtre, intérieur, horizontal, jusqu'à 3 m de hauteur, par piquage du revêtement avec des moyens manuels, l'application d'enduit en poudre de 1,74 g/cm³ de densité et le ponçage de la surface pour supprimer les rugosités.
Réparation de fissures de jusqu'à 5 mm de largeur, sur un parement en plâtre, intérieur, horizontal, jusqu'à 3 m de hauteur, par piquage avec des moyens manuels du revêtement situé aux bords de la fissure, humectage de la surface et masticage de la zone avec une spatule et enduit en poudre de 1,74 g/cm³ de densité, et ponçage final de la surface avec une ponceuse à grain fin, pour la suppression des rugosités. Comprend le nettoyage préalable de la surface à réparer, les révisions, le nettoyage final, le ramassage, l'entassement et la charge manuelle des décombres dans le camion ou la benne.
Inclut: Nettoyage préalable de la surface à réparer. Piquage manuel. Humectage du support. Application de mastic. Ponçage. Nettoyage final. Charge des décombres dans le camion ou la benne.
Critère de métré de projet: Surface mesurée selon documentation graphique du Projet.
Critère de mesure de l'ouvrage: On mesurera la surface réellement exécutée selon les spécifications du Projet.

| Code | U | Désignation | Quantité | Prix | Montant |
|---|---|---|---|---|---|
| mt27pfj023a | kg | Mastic d'intérieur, de 1,74 g/cm³ de densité, pour lisser et niveler les surface à peindre, couleur blanche, appliqué avec spatule ou plane. (matériau) | 0.003 | 2.09 | 0.01 |
| op00tal020 |  | Malaxeur éléctrique. | 1.000 | 0.00 | 0.00 |
| mo033 | h | Compagnon professionnel III/CP2 plâtrier. (main-d'œuvre) | 0.111 | 3.19 | 0.35 |
| mo071 | h | Ouvrier professionnel II/OP plâtrier. (main-d'œuvre) | 0.111 | 2.35 | 0.26 |
| % | % | Coûts directs complémentaires | 2 % | 0.62 | 0.01 |
|  |  | Coûts directs |  |  | 0.63 |
