# Chape de mortier de sulfate calcique autonivelant, de conductivité thermique élevée, prêt à l'emploi

- Propriété du fichier: CYPE INGENIEROS, S.A.
- Format: FIEBDC-3/2002
- Zone géographique: Algérie
- Devise: DZD
- Coûts indirects: 3.00 %
- Frais généraux: 13.00 %
- Bénéfice: 6.00 %
- TVA: 19.00 %

## F Aménagements et finitions

### FS Revêtements de sols

#### FSA Bases de revêtement

**FSA100** m² Chape de mortier de sulfate calcique autonivelant, de conductivité thermique élevée, prêt à l'emploi.
Chape pour revêtement de sol intérieur, de 20 mm d'épaisseur, de mortier autonivelant, CA - C25 - F5 selon NF EN 13813, coulage avec une mélangeuse-pompeuse sur plancher rayonnant, comme intégrant d'un système de chauffage, préparée pour recevoir revêtement de sol plastique, céramique, en pierre, en bois ou de résines polymériques; et application postérieure d'agent filmogène, (0,15 l/m²). Comprend la bande de panneau rigide en polystyrène expansé pour la préparation des joints de dilatation périphériques.
Critère d'évaluation économique: Le prix ne comprend pas le plancher rayonnant.
Inclut: Implantation et marquage des niveaux de finition. Préparation des joints périphériques de dilatation. Déversement et extension du mélange. Application de l'agent filmogène.
Critère pour le métré: Surface mesurée selon documentation graphique du Projet.
Critère pour le mémoire: On mesurera la surface réellement exécutée selon les spécifications du Projet, en déduisant la surface occupée par les poteaux situés dans le périmètre.

| Code | U | Désignation | Quantité | Prix | Montant |
|---|---|---|---|---|---|
| mt16pea020a | m² | Panneau rigide en polystyrène expansé, selon NF EN 13163, usinage latéral droit, de 10 mm d'épaisseur, résistance thermique 0,25 m²K/W, conductivité thermique 0,036 W/(mK), pour joint de dilatation. (matériau) | 0.100 | 182.33 | 18.23 |
| mt09mal025a | m³ | Mortier autonivelant, CA - C25 - F5 selon NF EN 13813, à base de sulfate calcaire, pour épaisseurs de 2,0 à 3,5 cm, utilisé en nivellement des revêtement. (matériau) | 0.020 | 44602.85 | 892.06 |
| mt08cur020a | l | Agent filmogène, pour le séchage des bétons et des mortiers. (matériau) | 0.150 | 197.28 | 29.59 |
| mq06pym020 | h | Mélangeuse-pompeuse pour mortiers autonivelants. (matériel) | 0.058 | 1053.47 | 61.10 |
| mo031 | h | Compagnon professionnel III/CP2 chapiste. (main-d'œuvre) | 0.041 | 698.09 | 28.62 |
| mo069 | h | Ouvrier professionnel II/OP chapiste. (main-d'œuvre) | 0.031 | 521.84 | 16.18 |
| % | % | Frais de chantier des unités d'ouvrage | 2 % | 1045.78 | 20.92 |
|  |  | Coûts directs |  |  | 1066.70 |
