# Ancrage mécanique par cheville avec douille à expansion en acier galvanisé, écrou et rondelle, pour fixation d'élément non structural au support de béton durci

- Propriété du fichier: CYPE INGENIEROS, S.A.
- Format: FIEBDC-3/2002
- Zone géographique: Algérie
- Devise: DZD
- Coûts indirects: 3.00 %
- Frais généraux: 13.00 %
- Bénéfice: 6.00 %
- TVA: 19.00 %

## F Aménagements et finitions

### FX Ancrages

#### FXM Fixations mécaniques

**FXM030** U Ancrage mécanique par cheville avec douille à expansion en acier galvanisé, écrou et rondelle, pour fixation d'élément non structural au support de béton durci.
Ancrage mécanique par cheville avec douille à expansion en acier galvanisé, écrou et rondelle, pour fixation d'élément non structural au support de béton durci.
Inclut: Implantation de la position de l'ancrage. Exécution de la perforation. Nettoyage de la poussière résultante. Introduction de l'ancrage. Application du couple de serrage avec une clé dynamométrique. Nettoyage des restes excédants.
Critère de métré de projet: Nombre d'unités prévues, selon documentation graphique du Projet.
Critère de mesure de l'ouvrage: On mesurera le nombre d'unités réellement exécutées selon les spécifications du Projet.

| Code | U | Désignation | Quantité | Prix | Montant |
|---|---|---|---|---|---|
| mt26aaa023a | U | Cheville avec douille à expansion en acier galvanisé, écrou et rondelle. (matériau) | 1.000 | 142.80 | 142.80 |
| op00tal010 |  | Perceuse. | 1.000 | 0.00 | 0.00 |
| mo113 | h | Ouvrier d'exécution I/OE1 construction. (main-d'œuvre) | 0.047 | 329.49 | 15.49 |
| % | % | Frais de chantier des unités d'ouvrage | 2 % | 158.29 | 3.17 |
|  |  | Coûts directs |  |  | 161.46 |
