# Habillage de baignoire réalisé avec des briques creuses simples en terre cuite, placé avec du mortier de ciment, confectionné sur chantier, dosage 1:6

- Propriété du fichier: CYPE INGENIEROS, S.A.
- Format: FIEBDC-3/2002
- Zone géographique: Algérie
- Coûts indirects: 3.00 %
- Frais généraux: 13.00 %
- Bénéfice: 6.00 %
- TVA: 17.00 %

## F Aménagements et finitions

### FX Travaux complémentaires

#### FXM Maçonnerie

**FXM060** m Habillage de baignoire réalisé avec des briques creuses simples en terre cuite, placé avec du mortier de ciment, confectionné sur chantier, dosage 1:6.
Réalisation d'un habillage de baignoire avec des briques creuses simples en terre cuite, mise en place avec du mortier de ciment, confectionné sur chantier, dosage 1:6. Comprend l'implantation, les chutes et les ruptures, la réalisation des liaisons et le nettoyage.
Inclut: Implantation et tracé dans le plancher des cloisons à réaliser. Mise en place des pièces par rangées à niveau. Mise en place des encadrements et des pré-encadrements. Nettoyage du parement.
Critère de métré de projet: Nombre d'unités prévues, selon documentation graphique du Projet.
Critère de mesure de l'ouvrage: On mesurera le nombre d'unités réellement exécutées selon les spécifications du Projet.

| Code | U | Désignation | Quantité | Prix | Montant |
|---|---|---|---|---|---|
| mt04lcc010a | U | Brique creuse en terre cuite (mahón), à revêtir, 29x14x4 cm, selon NF EN 771-1. (matériau) | 18.000 | 0.12 | 2.16 |
| mt08aaa010a | m³ | Eau. (matériau) | 0.006 | 1.56 | 0.01 |
| mt01arg005a | t | Sable de carrière, pour mortier préparé sur chantier. (matériau) | 0.017 | 16.06 | 0.27 |
| mt08cem000a | kg | Ciment gris en sacs. (matériau) | 2.650 | 0.11 | 0.29 |
| mq06hor010 | h | Bétonnière. (matériel) | 0.008 | 1.21 | 0.01 |
| mo020 | h | Compagnon professionnel III/CP2 VRD espaces privés. (main-d'œuvre) | 0.635 | 3.34 | 2.12 |
| mo113 | h | Ouvrier d'exécution I/OE1 VRD espaces privés. (main-d'œuvre) | 0.675 | 2.37 | 1.60 |
| % | % | Coûts directs complémentaires | 2 % | 6.46 | 0.13 |
|  |  | Coûts directs |  |  | 6.59 |
