# Mise en place et fixation d'une barrière métallique, par scellage des pattes d'ancrage dans l'ouvrage avec du mortier de ciment, confectionné sur chantier, avec additif hydrofuge, dosage 1:4

- Propriété du fichier: CYPE INGENIEROS, S.A.
- Format: FIEBDC-3/2002
- Zone géographique: Algérie
- Coûts indirects: 3.00 %
- Frais généraux: 13.00 %
- Bénéfice: 6.00 %
- TVA: 17.00 %

## F Aménagements et finitions

### FX Travaux complémentaires

#### FXM Maçonnerie

**FXM120** m Mise en place et fixation d'une barrière métallique, par scellage des pattes d'ancrage dans l'ouvrage avec du mortier de ciment, confectionné sur chantier, avec additif hydrofuge, dosage 1:4.
Mise en place et fixation d'une barrière métallique, par scellage des pattes d'ancrage dans l'ouvrage avec du mortier de ciment, confectionné sur chantier, avec additif hydrofuge, dosage 1:4. Comprend l'implantation, les ouvertures et les rebouchages pour les ancrages, le nivellement et la mise d'aplomb.
Inclut: Implantation. Réalisation d'ouvertures. Nivellement et mise d'aplomb. Bouchage des trous.
Critère de métré de projet: Longueur moyenne selon documentation graphique du Projet.
Critère de mesure de l'ouvrage: On mesurera la longueur réellement exécutée selon les spécifications du Projet.

| Code | U | Désignation | Quantité | Prix | Montant |
|---|---|---|---|---|---|
| mt08aaa010a | m³ | Eau. (matériau) | 0.006 | 1.56 | 0.01 |
| mt01arg005a | t | Sable de carrière, pour mortier préparé sur chantier. (matériau) | 0.015 | 16.06 | 0.24 |
| mt08cem000a | kg | Ciment gris en sacs. (matériau) | 3.800 | 0.11 | 0.42 |
| mt08adt010 | kg | Additif hydrofuge pour imperméabilisation des mortiers ou des bétons. (matériau) | 0.076 | 1.25 | 0.10 |
| mq06hor010 | h | Bétonnière. (matériel) | 0.008 | 1.21 | 0.01 |
| mo020 | h | Compagnon professionnel III/CP2 VRD espaces privés. (main-d'œuvre) | 0.510 | 3.34 | 1.70 |
| mo113 | h | Ouvrier d'exécution I/OE1 VRD espaces privés. (main-d'œuvre) | 0.540 | 2.37 | 1.28 |
| % | % | Coûts directs complémentaires | 2 % | 3.76 | 0.08 |
|  |  | Coûts directs |  |  | 3.84 |
