# Acier S275JR, laminé à chaud, des séries IPN, IPE, HEB, HEA, HEM, UPN et platine, avec couche d'impression anticorrosive, travaillé en atelier et fixé par soudure, pour un socle d'appui de machine

- Propriété du fichier: CYPE INGENIEROS, S.A.
- Format: FIEBDC-3/2002
- Zone géographique: Algérie
- Coûts indirects: 3.00 %
- Frais généraux: 13.00 %
- Bénéfice: 6.00 %
- TVA: 17.00 %

## F Aménagements et finitions

### FX Travaux complémentaires

#### FXS Socles

**FXS020** kg Acier S275JR, laminé à chaud, des séries IPN, IPE, HEB, HEA, HEM, UPN et platine, avec couche d'impression anticorrosive, travaillé en atelier et fixé par soudure, pour un socle d'appui de machine.
Fourniture et montage d'acier NF EN 10025 S275JR, laminé à chaud, des séries IPN, IPE, HEB, HEA, HEM, UPN et platine, avec couche d'impression anticorrosive, par application de deux couches d'une épaisseur minimale de film sec de 30 microns par couche, excepté dans la zone où des soudures doivent être réalisées sur site, sur une distance de 100 mm depuis le bord de la soudure, pour socle d'appui de machinerie. Comprend la préparation en atelier des surfaces de degré SA 2 1/2 selon NF EN ISO 8501-1, la préparation des bords, les découpes, les pièces spéciales, les épointements, les soudures et la réparation in situ des défauts causés par le transport, la manipulation ou le montage, avec le même degré de préparation des surfaces et la finition.
Inclut: Nettoyage et préparation du plan d'appui. Implantation et marquage des axes. Mise en place et fixation provisoire. Aplomb et nivellement. Exécution des assemblages. Réparation des défauts superficiels.
Critère de métré de projet: Poids nominal mesuré selon documentation graphique du Projet.
Critère de mesure de l'ouvrage: On déterminera, à partir du poids obtenu sur bascule officielle des unités arrivées sur le chantier, le poids des unités réellement exécutées selon les spécifications du Projet.

| Code | U | Désignation | Quantité | Prix | Montant |
|---|---|---|---|---|---|
| mt07ala200a | kg | Profilé en acier NF EN 10025 S275JR, des séries IPN, IPE, HEB, HEA, HEM, UPN et fer plat, laminé à chaud, pour applications structurales. Élaboré en atelier et mise en place in situ. (matériau) | 1.000 | 1.42 | 1.42 |
| mt27pfi010 | l | Impression à séchage rapide, formulée avec résines alkydiques modifiées et phosphate de zinc. (matériau) | 0.010 | 4.70 | 0.05 |
| mq08sol020 | h | Équipement et éléments auxiliaires pour soudure électrique. (matériel) | 0.023 | 2.23 | 0.05 |
| mo047 | h | Compagnon professionnel III/CP2 charpentier métal. (main-d'œuvre) | 0.025 | 3.51 | 0.09 |
| mo094 | h | Ouvrier professionnel II/OP charpentier métal. (main-d'œuvre) | 0.013 | 2.59 | 0.03 |
| % | % | Coûts directs complémentaires | 2 % | 1.64 | 0.03 |
|  |  | Coûts directs |  |  | 1.67 |
