# Panier à publicité, en tôle d'acier couleur blanche, de 480x100x320 mm

- Propriété du fichier: CYPE INGENIEROS, S.A.
- Format: FIEBDC-3/2002
- Zone géographique: Algérie
- Coûts indirects: 0.03 %
- Frais généraux: 13.00 %
- Bénéfice: 6.00 %
- TVA: 17.00 %

## F Aménagements et finitions

### FZ Zones communes

#### FZE Entrées

**FZE040** U Panier à publicité, en tôle d'acier couleur blanche, de 480x100x320 mm.
Fourniture et mise en place de panier à publicité, en tôle d'acier couleur blanche, de 480x100x320 mm, comprend visserie de fixation et enseigne adhésive de publicité.
Inclut: Implantation. Fixation dans le mur via des éléments d'ancrage.
Critère de métré de projet: Nombre d'unités prévues, selon documentation graphique du Projet.
Critère de mesure de l'ouvrage: On mesurera le nombre d'unités réellement mises en place selon les spécifications du Projet.

| Code | U | Désignation | Quantité | Prix | Montant |
|---|---|---|---|---|---|
| mt45btv550aa | U | Panier à publicité, en tôle d'acier couleur blanche, de 480x100x320 mm, comprend visserie de fixation et enseigne adhésive de publicité. (matériau) | 1.000 | 27.07 | 27.07 |
| op00ato010 |  | Tournevis. | 1.000 | 0.00 | 0.00 |
| mo075 | h | Ouvrier professionnel II/OP monteur. (main-d'œuvre) | 0.132 | 2.58 | 0.34 |
| % | % | Coûts directs complémentaires | 2 % | 27.41 | 0.55 |
|  |  | Coûts directs |  |  | 27.96 |
