# Préparation d'une surface en béton dans les poutres et les poteaux par projection à sec d'un matériau abrasif

- Propriété du fichier: CYPE INGENIEROS, S.A.
- Format: FIEBDC-3/2002
- Zone géographique: Algérie
- Devise: DZD
- Coûts indirects: 3.00 %
- Frais généraux: 13.00 %
- Bénéfice: 6.00 %
- TVA: 19.00 %

## G Structure et gros oeuvre

### GA Transformations et réparations

#### GAB Préparation de surfaces en béton

**GAB050** m² Préparation d'une surface en béton dans les poutres et les poteaux par projection à sec d'un matériau abrasif.
Préparation d'une surface en béton dans les poutres et les poteaux, par projection à sec d'un matériau abrasif constitué de particules de silicate d'aluminium, de façon à supprimer les contaminants, les couches de mortier de ciment et les particules libres du support.
Inclut: Montage de la protection contre la poussière. Montage et préparation de l'équipement. Application mécanique du jet abrasif. Démontage de l'équipement. Nettoyage de la surface support. Retrait et stockage du matériau projeté et des restes générés. Chargement du matériau projeté et des restes générés dans le camion ou la benne.
Critère pour le métré: Surface mesurée selon documentation graphique du Projet.
Critère pour le mémoire: On mesurera la surface réellement exécutée selon les spécifications du Projet.

| Code | U | Désignation | Quantité | Prix | Montant |
|---|---|---|---|---|---|
| mt08lim010a | kg | Abrasif pour le nettoyage par jet ou à pression, constitué de particules de silicate d'aluminium. (matériau) | 2.200 | 31.86 | 70.09 |
| mq08lch010 | h | Équipement de jet de sable à pression. (matériel) | 0.139 | 309.19 | 42.98 |
| mq08gel010k | h | Groupe électrogène insonorisé, triphasé, de 45 kVA de puissance. (matériel) | 0.139 | 519.56 | 72.22 |
| mo112 | h | Ouvrier d'exécution I/OE2 construction. (main-d'œuvre) | 0.151 | 511.00 | 77.16 |
| mo113 | h | Ouvrier d'exécution I/OE1 construction. (main-d'œuvre) | 0.151 | 502.77 | 75.92 |
| % | % | Frais de chantier des unités d'ouvrage | 2 % | 338.37 | 6.77 |
|  |  | Coûts directs |  |  | 345.14 |
