# Bourrage avec des briques pleines en terre cuite et du mortier expansif, en reprise en sous-oeuvre de fondation

- Propriété du fichier: CYPE INGENIEROS, S.A.
- Format: FIEBDC-3/2002
- Zone géographique: Algérie
- Devise: DZD
- Coûts indirects: 3.00 %
- Frais généraux: 13.00 %
- Bénéfice: 6.00 %
- TVA: 19.00 %

## G Structure et gros oeuvre

### GA Transformations et réparations

#### GAO Reprises en sous-oeuvre

**GAO170** m³ Bourrage avec des briques pleines en terre cuite et du mortier expansif, en reprise en sous-oeuvre de fondation.
Bourrage avec des briques en terre cuite pleines placées avec du mortier expansif, sans retrait, de haute résistance initiale, via la mise en place des pièces à brise-joints jusqu'à remplir l'espace présent entre la fondation existante et et la nouvelle fondation, après la phase de bétonnage lors des travaux de reprise en sous-oeuvre de fondation, réalisés par parties alternées, par phases successives.
Inclut: Nettoyage de la face supérieure du rechaussement de la fondation. Humectage des surfaces. Extension de la couche de mortier et mise en place des briques en terre cuite. Retrait des décombres. Nettoyage de l'élément. Chargement des décombres dans le camion ou la benne.
Critère pour le métré: Volume mesuré selon documentation graphique du Projet.
Critère pour le mémoire: On mesurera le volume réellement exécuté selon les spécifications du Projet.

| Code | U | Désignation | Quantité | Prix | Montant |
|---|---|---|---|---|---|
| mt09rec020 | kg | Mortier fluide à base de ciment, légèrement expansif (3% du volume), pour des épaisseurs comprises entre 10 et 30 mm, avec 95 MPa de résistance à la flexo-traction et 10 MPa de résistance à la compression à 28 jours, pour comblements dans les reprise en sous-oeuvre de fondation. (matériau) | 531.000 | 77.06 | 40918.86 |
| mt04lmb010a | U | Brique pleine en terre cuite élaborée mécaniquement, à revêtir, 29x14x5 cm, pour utilisation en maçonnerie protégée (pièce en P), densité 2400 kg/m³, selon NF EN 771-1. (matériau) | 377.778 | 70.02 | 26452.02 |
| mo020 | h | Compagnon professionnel III/CP2 construction. (main-d'œuvre) | 14.197 | 698.09 | 9910.78 |
| mo113 | h | Ouvrier d'exécution I/OE1 construction. (main-d'œuvre) | 5.746 | 502.77 | 2888.92 |
| % | % | Frais de chantier des unités d'ouvrage | 2 % | 80170.58 | 1603.41 |
|  |  | Coûts directs |  |  | 81773.99 |
