# Chaperon

- Propriété du fichier: CYPE INGENIEROS, S.A.
- Format: FIEBDC-3/2002
- Zone géographique: Algérie
- Devise: DZD
- Coûts indirects: 3.00 %
- Frais généraux: 13.00 %
- Bénéfice: 6.00 %
- TVA: 19.00 %

## G Structure et gros oeuvre

### GM Murs

#### GMP Pierre

**GMP030** m Chaperon.
Chaperon de granit Gris Mondariz de 20 cm de largeur, avec une épaisseur de 8 cm, finition sciée dans les faces visibles, avec les bords adoucis, pose sur mortier de ciment confectionné sur chantier, avec 250 kg/m³ de ciment, couleur grise, dosage 1:6, fourni en sacs, pour l'arrêt du mur de maçonnerie, et jointement entre pièces et des assemblages avec les murs avec du mortier de joints cémenteux amélioré, type CG2 W A, selon NF EN 13888, avec absorption d'eau réduite et résistance élevée à l'abrasion, couleur Blanco.
Inclut: Implantation du niveau d'appui. Préparation du mortier. Extension de la couche de mortier dans la zone d'appui. Mise en place. Nivellement. Jointoiement et nettoyage.
Critère pour le métré: Longueur mesurée aux axes, selon documentation graphique du Projet.
Critère pour le mémoire: On mesurera, aux axes, la longueur réellement exécutée selon les spécifications du Projet.

| Code | U | Désignation | Quantité | Prix | Montant |
|---|---|---|---|---|---|
| mt06abl010sa | m | Chaperon de granit Gris Mondariz de 20 cm de largeur et 8 cm d'épaisseur, finition sciée avec les bords adoucis, selon NF EN 771-6. (matériau) | 1.000 | 1547.21 | 1547.21 |
| mt08aaa010a | m³ | Eau. (matériau) | 0.004 | 189.49 | 0.76 |
| mt01arg005a | t | Sable de carrière, pour mortier confectionné sur le chantier. (matériau) | 0.014 | 2006.95 | 28.10 |
| mt08cem000a | kg | Ciment gris en sacs. (matériau) | 2.142 | 13.77 | 29.50 |
| mt09mcw050ba | kg | Mortier de joints cémenteux amélioré, type CG2 W A, selon NF EN 13888, avec absorption d'eau réduite et résistance élevée à l'abrasion, couleur Blanco, composé de ciment blanc, ciment gris, granulats calcaires, résines synthétiques, additifs organiques et inorganiques spécifiques et pigments minéraux, avec un contenu très bas de composés organiques volatiles (COV), extra-fin et imperméable à l'eau, pour jointoiement de tout type de pièces céramiques et pierres naturelles, pour joints de jusqu'à 3 mm. (matériau) | 0.085 | 155.94 | 13.25 |
| mq06hor010 | h | Bétonnière électrique avec une capacité de gâchage de 160 l. (matériel) | 0.007 | 333.01 | 2.33 |
| mo022 | h | Compagnon professionnel III/CP2 poseur de pierre naturelle. (main-d'œuvre) | 0.444 | 698.09 | 309.95 |
| mo060 | h | Ouvrier professionnel II/OP poseur de pierre naturelle. (main-d'œuvre) | 0.563 | 521.84 | 293.80 |
| % | % | Frais de chantier des unités d'ouvrage | 2 % | 2224.90 | 44.50 |
|  |  | Coûts directs |  |  | 2269.40 |
