# Couche principale pour mur de façade ventilée de 14 cm d'épaisseur

- Propriété du fichier: CYPE INGENIEROS, S.A.
- Format: FIEBDC-3/2002
- Zone géographique: Algérie
- Coûts indirects: 3.00 %
- Frais généraux: 13.00 %
- Bénéfice: 6.00 %
- TVA: 17.00 %

## G Structure et gros oeuvre

### GM Murs

#### GMT Briques en terre cuite à isolation rapportée

**GMT010** m² Couche principale pour mur de façade ventilée de 14 cm d'épaisseur, en maçonnerie de brique perforée en terre cuite (gero), à revêtir, 29x14x5 cm, placée avec du mortier de ciment confectionné sur chantier, avec 250 kg/m³ de ciment, couleur gris, dosage 1:6, fourni en sacs.
Réalisation d'une couche principale pour mur de façade ventilée de 14 cm d'épaisseur, en maçonnerie de brique perforée en terre cuite (gero), à revêtir, 29x14x5 cm, placée avec du mortier de ciment confectionné sur chantier, avec 250 kg/m³ de ciment, couleur gris, dosage 1:6, fourni en sacs. Comprend l'implantation, le nivellement et la mise d'aplomb, les chutes et les ruptures, les harpages, la réalisation de linteaux via poutrelle préfabriquée T-18, revêtue avec pièces céramiques, placées avec du mortier haute adhérence, les jambages et les mouchettes, le rainurage en périphérie des ouvertures, la réalisation des rencontres et des points particuliers et le nettoyage.
Inclut: Définition des plans de façade via des plombs. Implantation, étage par étage. Marquage sur les poteaux des niveaux de référence générale d'étage et du niveau du revêtement. Préparation du mortier. Assise de la première rangée sur couche de mortier. Mise en place et mise d'aplomb de regards de référence. Pose des fils entre les mires. Mise en place des plombs fixes dans les arêtes. Mise en place des pièces par rangées à niveau. Réalisation de tous les travaux nécessaires pour la résolution des ouvertures. Rencontres de la maçonnerie avec les façades, les poteaux et les cloisons. Rencontre de la maçonnerie et du plancher supérieur. Nettoyage du parement.
Critère de métré de projet: Surface mesurée selon documentation graphique du Projet, sans dupliquer les coins ni les rencontres, en déduisant les vides de surface supérieure à 3 m².
Critère de mesure de l'ouvrage: On mesurera la surface réellement exécutée selon les spécifications du Projet, sans dupliquer les coins ni les rencontres, en déduisant les vides de surface supérieure à 3 m².

| Code | U | Désignation | Quantité | Prix | Montant |
|---|---|---|---|---|---|
| mt04lpc010a | U | Brique perforée en terre cuite (gero), à revêtir, 29x14x5 cm, selon NF EN 771-1. (matériau) | 58.800 | 0.15 | 8.82 |
| mt08aaa010a | m³ | Eau. (matériau) | 0.006 | 1.50 | 0.01 |
| mt01arg005a | t | Sable de carrière, pour mortier préparé sur chantier. (matériau) | 0.049 | 18.00 | 0.88 |
| mt08cem000a | kg | Ciment gris en sacs. (matériau) | 7.620 | 0.11 | 0.84 |
| mt07vau010a | m | Poutrelle précontrainte de section en "I", Lmoyenne = <4 m, selon NF EN 15037-1. (matériau) | 0.180 | 4.84 | 0.87 |
| mt18bdb010a800 | m² | Carreau céramique catalan, finition mat ou naturel, 8,00€/m², selon NF EN 14411. (matériau) | 0.015 | 8.00 | 0.12 |
| mq06hor010 | h | Bétonnière. (matériel) | 0.024 | 1.68 | 0.04 |
| op00roz010 |  | Rainureuse. | 1.000 | 0.00 | 0.00 |
| op00amo010 |  | Rectifieuse ou scie radiale. | 1.000 | 0.00 | 0.00 |
| mo020 | h | Compagnon professionnel III/CP2 VRD espaces privés pour des travaux de maçonnerie. (main-d'œuvre) | 0.871 | 4.29 | 3.74 |
| mo112 | h | Ouvrier d'exécution I/OE1 VRD espaces privés pour des travaux de maçonnerie. (main-d'œuvre) | 0.835 | 2.48 | 2.07 |
| % | % | Coûts directs complémentaires | 3 % | 17.39 | 0.52 |
|  |  | Coûts directs |  |  | 17.91 |
