# Protection d'ascenseur avec panneau en bois

- Propriété du fichier: CYPE INGENIEROS, S.A.
- Format: FIEBDC-3/2002
- Zone géographique: Algérie
- Coûts indirects: 3.00 %
- Frais généraux: 13.00 %
- Bénéfice: 6.00 %
- TVA: 17.00 %

## P Interventions préalables

### PT Protection ou déplacement des éléments

#### PTP Protection

**PTP080** U Protection d'ascenseur avec panneau en bois, plastique et ruban adhésif, en recouvrant le sol et les murs sur toute leur hauteur, le temps des travaux de réhabilitation ou de rénovation, et retrait postérieur de la protection.
Fourniture et mise en place de panneau en bois, plastique et ruban adhésif recouvrant le sol et les murs intérieurs de l'ascenseur sur toute la hauteur, pour le protéger des coups, de la saleté et de la poussière générée par les travaux de réhabilitation ou de rénovation. Comprend la surveillance et la maintenance de la protection le temps des travaux, le retrait postérieur, le ramassage et la charge manuelle dans le camion ou le container.
Inclut: Mise en place de la protection. Retrait de la protection et charge dans la benne.
Critère de métré de projet: Nombre d'unités prévues, selon documentation graphique du Projet.
Critère de mesure de l'ouvrage: On mesurera le nombre d'unités réellement exécutées selon les spécifications du Projet.

| Code | U | Désignation | Quantité | Prix | Montant |
|---|---|---|---|---|---|
| mt08eft010a | m² | Panneau aggloméré hydrofuge, de 19 mm d'épaisseur. (matériau) | 6.000 | 7.74 | 46.44 |
| mt32war020 | m² | Lame de polyéthylène transparente, de 0,2 mm d'épaisseur. (matériau) | 6.000 | 0.15 | 0.90 |
| mt32war030 | m | Ruban plastique auto-adhésif. (matériau) | 15.000 | 0.03 | 0.45 |
| mo112 | h | Ouvrier d'exécution I/OE2 VRD espaces privés. (main-d'œuvre) | 2.556 | 2.42 | 6.19 |
| % | % | Coûts directs complémentaires | 2 % | 53.98 | 1.08 |
|  |  | Coûts directs |  |  | 55.06 |
