# Incorporation de jalousie à lames en aluminium

- Propriété du fichier: CYPE INGENIEROS, S.A.
- Format: FIEBDC-3/2002
- Zone géographique: Algérie
- Devise: DZD
- Coûts indirects: 3.00 %
- Frais généraux: 13.00 %
- Bénéfice: 6.00 %
- TVA: 19.00 %

## R Rénovation énergétique

### RB Baies

#### RBJ Protection solaire: jalousies

**RBJ030** m² Incorporation de jalousie à lames en aluminium.
Rénovation énergétique des bâtiments via l'incorporation de jalousie fixe à lames verticales orientables emboîtées entre elles, en aluminium, finition laquée avec 60 microns d'épaisseur minimale de film sec, couleur à choisir, avec le tampon QUALICOAT, de 150 à 200 mm de largeur, avec joues en nylon de résistance élevée et pivots en aluminium de 6 mm de diamètre minimal, hébergés dans le cadre en aluminium extrudé de composition 6063 avec traitement thermique T5, avec actionnement manuel. Comprend les platines pour fixation par vissage dans des parois maçonnées avec chevilles en nylon et vis en acier et l'ajustement final sur chantier.
Inclut: Implantation. Présentation et nivellement. Résolution des unions du cadre aux parements. Montage des éléments complémentaires.
Critère pour le métré: Surface mesurée selon documentation graphique du Projet, en déduisant les ouvertures de surface supérieure à 3 m².
Critère pour le mémoire: On mesurera la surface réellement exécutée selon les spécifications du Projet, en déduisant les ouvertures de surface supérieure à 3 m².

| Code | U | Désignation | Quantité | Prix | Montant |
|---|---|---|---|---|---|
| mt26aaa033a | U | Ancrage mécanique avec cheville en nylon et vis en acier galvanisé, à tête fraisée. (matériau) | 4.000 | 31.83 | 127.32 |
| mt25pce030c | m² | Jalousie fixe à lames verticales orientables emboîtées entre elles, en aluminium, finition laquée avec 60 microns d'épaisseur minimale de film sec, couleur à choisir, avec le tampon QUALICOAT, de 150 à 200 mm de largeur, avec joues en nylon de résistance élevée et pivots en aluminium de 6 mm de diamètre minimal, hébergés dans le cadre en aluminium extrudé de composition 6063 avec traitement thermique T5, avec actionnement manuel. (matériau) | 1.000 | 10181.60 | 10181.60 |
| op00ato010 |  | Tournevis. | 1.000 | 0.00 | 0.00 |
| mo018 | h | Compagnon professionnel III/CP2 menuisier PVC et métal. (main-d'œuvre) | 2.099 | 707.24 | 1484.50 |
| mo059 | h | Ouvrier professionnel II/OP menuisier PVC et métal. (main-d'œuvre) | 2.099 | 522.83 | 1097.42 |
| % | % | Frais de chantier des unités d'ouvrage | 2 % | 12890.84 | 257.82 |
|  |  | Coûts directs |  |  | 13148.66 |
