# Rénovation énergétique des bâtiments via l'incorporation de système de captation solaire thermique

- Propriété du fichier: CYPE INGENIEROS, S.A.
- Format: FIEBDC-3/2002
- Zone géographique: Algérie
- Coûts indirects: 3.00 %
- Frais généraux: 13.00 %
- Bénéfice: 6.00 %
- TVA: 19.00 %

## R Rénovation énergétique

### RC Chauffage, climatisation et E.C.S.

#### RCB Captage solaire

**RCB010** U Rénovation énergétique des bâtiments via l'incorporation de système de captation solaire thermique, complet, pour installation individuelle, constitué de panneau en acier inoxydable avec traitement sélectif, couleur bleue, de 2031x1060x290 mm, surface utile 2 m², pompe circulatrice à actionnement électrique avec panneau solaire photovoltaïque, dissipateur de chaleur statique, échangeur, réservoir intégré, vannes de sécurité, liquide solaire et isolation thermique, le tout intégré dans une carcasse étanche, avec structure de support en acier inoxydable pour couverture plane.
Rénovation énergétique des bâtiments via l'incorporation de système de captation solaire thermique, complet, pour installation individuelle, constitué de panneau en acier inoxydable avec traitement sélectif, couleur bleue, de 2031x1060x290 mm, surface utile 2 m², pompe circulatrice à actionnement électrique avec panneau solaire photovoltaïque, dissipateur de chaleur statique, échangeur, réservoir intégré, vannes de sécurité, liquide solaire et isolation thermique, le tout intégré dans une carcasse étanche, avec structure de support en acier inoxydable pour couverture plane. Totalement monté, connecté et testé.
Inclut: Implantation de l'ensemble. Mise en place de la structure support. Mise en place et fixation des panneaux sur la structure support. Connecté au réseau de conduction d'eau.
Critère de métré de projet: Nombre d'unités prévues, selon documentation graphique du Projet.
Critère de mesure de l'ouvrage: On mesurera le nombre d'unités réellement exécutées selon les spécifications du Projet.

| Code | U | Désignation | Quantité | Prix | Montant |
|---|---|---|---|---|---|
| mt38cso010a | U | Système de captation solaire thermique, complet, pour installation individuelle, constitué de panneau en acier inoxydable avec traitement sélectif, couleur bleue, de 2031x1060x290 mm, surface utile 2 m², pompe circulatrice à actionnement électrique avec panneau solaire photovoltaïque, dissipateur de chaleur statique, échangeur, réservoir intégré, vannes de sécurité, liquide solaire et isolation thermique, le tout intégré dans une carcasse étanche. (matériau) | 1.000 | 3425.76 | 3425.76 |
| mo009 | h | Compagnon professionnel III/CP2 installateur de capteurs solaires. (main-d'œuvre) | 3.634 | 3.30 | 11.99 |
| mo108 | h | Ouvrier professionnel II/OP installateur de capteurs solaires. (main-d'œuvre) | 3.634 | 2.34 | 8.50 |
| % | % | Coûts directs complémentaires | 2 % | 3446.25 | 68.93 |
|  |  | Coûts directs |  |  | 3515.18 |
