# Rénovation énergétique des bâtiments via la mise en place

- Propriété du fichier: CYPE INGENIEROS, S.A.
- Format: FIEBDC-3/2002
- Zone géographique: Algérie
- Devise: DZD
- Coûts indirects: 3.00 %
- Frais généraux: 13.00 %
- Bénéfice: 6.00 %
- TVA: 19.00 %

## R Rénovation énergétique

### RC Chauffage, climatisation et E.C.S.

#### RCV Unités centralisées de climatisation

**RCV240** U Rénovation énergétique des bâtiments via la mise en place, en remplacement d'un équipement existant, d'unité eau-eau pompe à chaleur, pour chauffage, production d'E.C.S. et refroidissement, pour gaz réfrigérant R-410A, alimentation monophasée à 230 V, puissance calorifique nominale réglable entre 1,5 et 9 kW, puissance frigorifique nominale réglable entre 1,5 et 8 kW, COP 4,5, EER 4,5, dimensions 1804x600x710 mm.
Rénovation énergétique des bâtiments via la mise en place, en remplacement d'un équipement existant, d'unité eau-eau pompe à chaleur, pour chauffage, production d'E.C.S. et refroidissement, pour gaz réfrigérant R-410A, alimentation monophasée à 230 V, puissance calorifique nominale réglable entre 1,5 et 9 kW, puissance frigorifique nominale réglable entre 1,5 et 8 kW, COP 4,5, EER 4,5, dimensions 1804x600x710 mm, puissance sonore 44 dBA, poids 245 kg, avec compresseur scroll avec technologie Inverter Copeland avec moteur électrique à aimants permanents, contrôle Micro PC Carel, pompes de circulation Wilo à vitesse variable et efficience élevée (classe énergétique A), détendeur électronique Carel, échangeurs à plaques Alfa Laval, ballon d'E.C.S. de 165 litres avec serpentin en acier inoxydable et prise pour recirculation de 3/4" de diamètre, vase d'expansion de 8 l, groupe de sécurité et kit d'isolation acoustique intégral, avec possibilité de connecter en cascade jusqu'à 3 unités et avec possibilité de gérer jusqu'à 4 surpresseurs, pour un circuit direct et trois circuits avec vanne mélangeuse, avec deux sondes d'immersion et sonde de température extérieure. Totalement montée, connectée et mise en marche par l'entreprise installatrice pour le contrôle de son bon fonctionnement.
Inclut: Implantation de l'unité. Mise en place et fixation de l'unité et de ses accessoires. Connecté aux réseaux de conduction d'eau, électrique et de récupération des condensats. Mise en marche.
Critère de métré de projet: Nombre d'unités prévues, selon documentation graphique du Projet.
Critère de mesure de l'ouvrage: On mesurera le nombre d'unités réellement exécutées selon les spécifications du Projet.

| Code | U | Désignation | Quantité | Prix | Montant |
|---|---|---|---|---|---|
| mt42eco050cki | U | Unité eau-eau pompe à chaleur, pour chauffage, production d'E.C.S. et refroidissement, pour gaz réfrigérant R-410A, alimentation monophasée à 230 V, puissance calorifique nominale réglable entre 1,5 et 9 kW, puissance frigorifique nominale réglable entre 1,5 et 8 kW, COP 4,5, EER 4,5, dimensions 1804x600x710 mm, puissance sonore 44 dBA, poids 245 kg, avec compresseur scroll avec technologie Inverter Copeland avec moteur électrique à aimants permanents, contrôle Micro PC Carel, pompes de circulation Wilo à vitesse variable et efficience élevée (classe énergétique A), détendeur électronique Carel, échangeurs à plaques Alfa Laval, ballon d'E.C.S. de 165 litres avec serpentin en acier inoxydable et prise pour recirculation de 3/4" de diamètre, vase d'expansion de 8 l, groupe de sécurité et kit d'isolation acoustique intégral, avec possibilité de connecter en cascade jusqu'à 3 unités et avec possibilité de gérer jusqu'à 4 surpresseurs, pour un circuit direct et trois circuits avec vanne mélangeuse, avec deux sondes d'immersion et sonde de température extérieure. (matériau) | 1.000 | 1503247.06 | 1503247.06 |
| mt37www060f | U | Clapet antipollution de laiton, avec tamis en acier inoxydable avec perforations de 0,5 mm de diamètre, avec filet de 1 1/4", pour une pression maximale de travail de 16 bar et une température maximale de 110°C. (matériau) | 2.000 | 2072.23 | 4144.46 |
| mt42www050 | U | Thermomètre bimétallique, diamètre de sphère de 100 mm, avec prise verticale, avec tube plongeur en 1/2", échelle de température de 0 à 120°C. (matériau) | 1.000 | 3642.03 | 3642.03 |
| mt37www050e | U | Manchon antivibration, en caoutchouc, avec filet de 1 1/4", pour une pression maximale de travail de 10 bar. (matériau) | 4.000 | 2040.39 | 8161.56 |
| mt37www050c | U | Manchon antivibration, en caoutchouc, avec filet de 1", pour une pression maximale de travail de 10 bar. (matériau) | 2.000 | 1789.39 | 3578.78 |
| mt37sve010e | U | Vanne à sphère en laiton nickelé à visser de 1 1/4". (matériau) | 4.000 | 1644.02 | 6576.08 |
| mt37sve010d | U | Vanne à sphère en laiton nickelé à visser de 1". (matériau) | 2.000 | 1057.32 | 2114.64 |
| mo005 | h | Compagnon professionnel III/CP2 installateur de climatisation. (main-d'œuvre) | 37.415 | 475.07 | 17774.74 |
| mo104 | h | Ouvrier professionnel II/OP installateur de climatisation. (main-d'œuvre) | 37.415 | 342.38 | 12810.15 |
| % | % | Coûts directs complémentaires | 2 % | 1562049.50 | 31240.99 |
|  |  | Coûts directs |  |  | 1593290.49 |
