# Rénovation énergétique de façade

- Propriété du fichier: CYPE INGENIEROS, S.A.
- Format: FIEBDC-3/2002
- Zone géographique: Algérie
- Devise: DZD
- Coûts indirects: 3.00 %
- Frais généraux: 13.00 %
- Bénéfice: 6.00 %
- TVA: 19.00 %

## R Rénovation énergétique

### RF Murs

#### RFE Systèmes d'isolation par l'extérieur

**RFE040** m² Rénovation énergétique de façade, par isolation thermique par l'extérieur, avec le système Clima 34 "ISOVER", avec DIT 608/14, composé de: panneau rigide en laine de verre de haute densité, non revêtu, hydrophobe, modèle Clima 34 "ISOVER", de 60 mm d'épaisseur, fixé au support avec du mortier polymérique à prestations élevées renforcé avec des fibres, Webertherm Base, "WEBER" et fixations mécaniques avec cheville à expansion et clou en polypropylène; couche de régularisation de mortier polymérique à prestations élevées renforcé avec des fibres, Webertherm Base, "WEBER", armé avec maille en fibre de verre, anti-alcalin, de 10x10 mm de vide de maille, de 750 à 900 microns d'épaisseur et de 200 à 250 g/m² de masse surfacique; couche de finition de mortier d'enduit monocouche à liants mixtes renforcé avec des fibres, Webertherm Clima "WEBER", application manuelle, couleur à choisir, gamme Estándar, finition grattée. Comprend les profilés de départ en aluminium, les profilés de fermeture supérieure en aluminium, les profilés pour formation de larmiers en PVC avec une maille, les profilés de coin en PVC, avec maille incorporée, les profilés de fermeture latérale en aluminium, le mastic-colle monocomposant et le cordon en mousse de polyéthylène expansé à cellule fermée pour le scellage des joints.
Rénovation énergétique de façade, par isolation thermique par l'extérieur, avec le système Clima 34 "ISOVER", avec DIT 608/14, composé de: panneau rigide en laine de verre de haute densité, non revêtu, hydrophobe, modèle Clima 34 "ISOVER", de 60 mm d'épaisseur, fixé au support avec du mortier polymérique à prestations élevées renforcé avec des fibres, Webertherm Base, "WEBER" et fixations mécaniques avec cheville à expansion et clou en polypropylène; couche de régularisation de mortier polymérique à prestations élevées renforcé avec des fibres, Webertherm Base, "WEBER", armé avec maille en fibre de verre, anti-alcalin, de 10x10 mm de vide de maille, de 750 à 900 microns d'épaisseur et de 200 à 250 g/m² de masse surfacique; couche de finition de mortier d'enduit monocouche à liants mixtes renforcé avec des fibres, Webertherm Clima "WEBER", application manuelle, couleur à choisir, gamme Estándar, finition grattée. Comprend les profilés de départ en aluminium, les profilés de fermeture supérieure en aluminium, les profilés pour formation de larmiers en PVC avec une maille, les profilés de coin en PVC, avec maille incorporée, les profilés de fermeture latérale en aluminium, le mastic-colle monocomposant et le cordon en mousse de polyéthylène expansé à cellule fermée pour le scellage des joints.
Inclut: Mise en place du profilé de départ. Découpe et préparation de l'isolant. Mise en place de l'isolant sur le parement. Mise en place du reste des profilés. Résolution des points singuliers. Application du mortier de base et mise en place de la maille de fibre de verre dans la couche de régularisation. Réalisation des joints. Application de la couche de finition. Scellage des joints.
Critère pour le métré: Surface mesurée selon documentation graphique du Projet, en déduisant les ouvertures de surface supérieure à 1 m², en ajoutant en échange la surface de la partie intérieure de l'ouverture, correspondant au développement des jambages et des linteaux.
Critère pour le mémoire: On mesurera la surface réellement exécutée selon les spécifications du Projet, en déduisant les ouvertures de surface supérieure à 1 m², en ajoutant en échange la surface de la partie intérieure du vide, correspondant au développement des jambages et des linteaux.
Critère d'évaluation économique: Le prix comprend l'exécution des arrêts aux rencontres avec les parements, les revêtements et les autres éléments placés sur sa surface, mais il ne comprend pas la préparation de la surface support.

| Code | U | Désignation | Quantité | Prix | Montant |
|---|---|---|---|---|---|
| mt28mop080f | m | Profilé de départ en aluminium, de 60 mm de largeur, avec larmier, pour nivellement et support des panneaux isolants des systèmes d'isolation thermique par l'extérieur sur la partie basse du mur. (matériau) | 0.600 | 144.58 | 86.75 |
| mt28mop085f | m | Profilé de fermeture supérieure, en aluminium, de 60 mm de largeur, pour couronnement des panneaux isolants des systèmes d'isolation thermique par l'extérieur. (matériau) | 0.170 | 506.97 | 86.18 |
| mt28mpc020a | kg | Mortier polymérique à prestations élevées renforcé avec des fibres, Webertherm Base, "WEBER", couleur grise, constitué de ciment gris, charges minérales, résines hydrofuges redispersables, fibres et additifs spéciaux, à appliquer à la truelle, pour coller les panneaux isolants et comme couche de base, type GP CSIII W2, selon NF EN 998-1. (matériau) | 11.000 | 59.59 | 655.49 |
| mt16lvi070t | m² | Panneau rigide en laine de verre de haute densité, non revêtu, hydrophobe, modèle Clima 34 "ISOVER", de 60 mm d'épaisseur, selon NF EN 13162, résistance thermique 1,75 m²K/W, conductivité thermique 0,034 W/(mK), Euroclasse A2-s1, d0 de réaction au feu selon NF EN 13501-1, avec code de désignation MW-EN 13162-T5-WS-MU1-CS(10)15-TR7,5, d'application comme isolation thermique et acoustique en systèmes composés d'une isolation par l'extérieure des façades. (matériau) | 1.050 | 2428.02 | 2549.42 |
| mt16aaa021a | U | Cheville à expansion et clou en polypropylène, avec bague d'étanchéité, pour fixation mécanique des panneaux isolants. (matériau) | 6.000 | 13.60 | 81.60 |
| mt28mop090a | m | Profilé en PVC avec maille en fibre de verre anti-alcalin, pour formation de larmiers. (matériau) | 0.300 | 249.28 | 74.78 |
| mt28mop070b | m | Profil de coin en PVC avec une maille, pour le renfort des bords. (matériau) | 0.300 | 40.20 | 12.06 |
| mt28mop075f | m | Profilé de fermeture latérale, en aluminium, de 60 mm de largeur. (matériau) | 0.300 | 173.87 | 52.16 |
| mt28mon040a | m² | Maille en fibre de verre, anti-alcalin, de 10x10 mm de vide de maille, de 750 à 900 microns d'épaisseur et de 200 à 250 g/m² de masse surfacique, avec 25 kp/cm² de résistance à la traction, pour armer les mortiers. (matériau) | 1.100 | 241.49 | 265.64 |
| mt28mpc010da | kg | Mortier d'enduit monocouche à liants mixtes renforcé avec des fibres, Webertherm Clima "WEBER", couleur à choisir, gamme Estándar, finition grattée, constitué de ciment blanc, chaux, fibres de verre de dispersion élevée, granulats à granulométrie compensée, additifs organiques, pigments minéraux et résines hydrofuges redispersables, à appliquer à la truelle, type OC CSIII W2, selon NF EN 998-1. (matériau) | 14.500 | 46.66 | 676.57 |
| mt15bas010d | m | Cordon en polyéthylène expansé à cellules fermées, de section circulaire de 20 mm de diamètre, pour le remplissage de fond de joint. (matériau) | 0.170 | 24.81 | 4.22 |
| mt15bas035a | U | Cartouche de mastic élastomère thixotrope, monocomposant, à base de polymères hybrides (MS), de couleur grise, de 600 ml, à haute adhérence, avec des propriétés élastiques élevées, résistance au vieillissement et aux rayons UV, dureté Shore A approchée de 25 et allongement en rupture > 600%, selon NF EN ISO 11600. (matériau) | 0.020 | 1316.74 | 26.33 |
| mo054 | h | Compagnon professionnel III/CP2 poseur d'isolants rigides ou flexibles. (main-d'œuvre) | 0.126 | 486.26 | 61.27 |
| mo101 | h | Ouvrier professionnel II/OP poseur d'isolants rigides ou flexibles. (main-d'œuvre) | 0.126 | 353.14 | 44.50 |
| mo039 | h | Compagnon professionnel III/CP2 enduiseur. (main-d'œuvre) | 0.904 | 473.08 | 427.66 |
| mo079 | h | Ouvrier professionnel II/OP enduiseur. (main-d'œuvre) | 0.904 | 353.14 | 319.24 |
| % | % | Frais de chantier des unités d'ouvrage | 2 % | 5423.87 | 108.48 |
|  |  | Coûts directs |  |  | 5532.35 |
