# Isolation thermique par l'extérieur des murs mitoyens avec de la mousse de polyuréthane

- Propriété du fichier: CYPE INGENIEROS, S.A.
- Format: FIEBDC-3/2002
- Zone géographique: Algérie
- Devise: DZD
- Coûts indirects: 3.00 %
- Frais généraux: 13.00 %
- Bénéfice: 6.00 %
- TVA: 19.00 %

## R Rénovation énergétique

### RF Murs

#### RFE Systèmes d'isolation par l'extérieur

**RFE160** m² Isolation thermique par l'extérieur des murs mitoyens avec de la mousse de polyuréthane.
Rénovation énergétique d'un mur mitoyen, par isolation thermique par l'extérieur constituée de mousse rigide en polyuréthane, de 40 mm d'épaisseur minimale, 45 kg/m³ de densité minimale, appliquée directement sur le parement, par sa face extérieure, via projection mécanique; finition visible avec une couche d'élastomère en polyuréthane projeté, densité 1000 kg/m³, de 1,5 à 3 mm d'épaisseur moyenne, couleur à choisir, pour la protection de l'isolant de la radiation ultraviolette.
Inclut: Protection des éléments du contour qui pourraient être affectés pendant les travaux de projection du polyuréthane. Préparation de la surface support. Projection du polyuréthane en couches successives. Projection de la couche de revêtement. Nettoyage.
Critère pour le métré: Surface mesurée selon documentation graphique du Projet.
Critère pour le mémoire: On mesurera la surface réellement exécutée selon les spécifications du Projet.

| Code | U | Désignation | Quantité | Prix | Montant |
|---|---|---|---|---|---|
| mt16pop010de | m² | Mousse rigide de polyuréthane projetée "in situ", densité minimale 45 kg/m³, conductivité thermique 0,035 W/(mK) et Euroclasse E de réaction au feu selon NF EN 13501-1, selon NF EN 14315-1; pour le remplissage d'une lame d'air de 40 mm d'épaisseur moyenne, dans des murs double couche de maçonnerie. (matériau) | 1.050 | 862.41 | 905.53 |
| mt16pop100a | m² | Élastomère en polyuréthane projeté, densité 1000 kg/m³, de 1,5 à 3 mm d'épaisseur moyenne, couleur à choisir, à appliquer depuis l'extérieur dans des murs de façades et les murs mitoyens. (matériau) | 1.050 | 766.96 | 805.31 |
| mq08mpa030 | h | Matériel pour projection de produits isolants. (matériel) | 0.232 | 1648.64 | 382.48 |
| mo030 | h | Compagnon professionnel III/CP2 poseur d'isolants en vrac ou en mousse. (main-d'œuvre) | 0.360 | 698.09 | 251.31 |
| mo068 | h | Ouvrier professionnel II/OP poseur d'isolants en vrac ou en mousse. (main-d'œuvre) | 0.360 | 521.84 | 187.86 |
| % | % | Frais de chantier des unités d'ouvrage | 2 % | 2532.49 | 50.65 |
|  |  | Coûts directs |  |  | 2583.14 |
