# Rénovation énergétique de façade

- Propriété du fichier: CYPE INGENIEROS, S.A.
- Format: FIEBDC-3/2002
- Zone géographique: Algérie
- Coûts indirects: 3.00 %
- Frais généraux: 13.00 %
- Bénéfice: 6.00 %
- TVA: 19.00 %

## R Rénovation énergétique

### RF Murs

#### RFE Systèmes d'isolation par l'extérieur

**RFE210** m² Rénovation énergétique de façade, par système de façade ventilée "CORTIZO", de 4 mm d'épaisseur, avec panneau composite Stacbond "CORTIZO", de 660x4890x4 mm, formé de deux lames en alliage d'aluminium 3005-H44, de 0,5 mm d'épaisseur, avec laquage extérieur de couleur rouge RAL 3020, unies par un noyau de résines thermoplastiques, de 3 mm d'épaisseur, placé avec modulation vertical, via système STB-Remachado de fixation visible, avec rivets sur une sous-structure d'aluminium et isolation de panneau en laine minérale, selon NF EN 13162, de 40 mm d'épaisseur, revêtu sur une de ses faces par un voile noir, fixé mécaniquement sur façade existante.
Rénovation énergétique de façade, par système de façade ventilée "CORTIZO", de 4 mm d'épaisseur, avec panneau composite Stacbond "CORTIZO", avec DIT de l'Institut Eduardo Torroja nº 553/10, de 660x4890x4 mm, formé de deux lames en alliage d'aluminium 3005-H44, de 0,5 mm d'épaisseur, avec laquage extérieur de couleur rouge RAL 3020, unies par un noyau de résines thermoplastiques, de 3 mm d'épaisseur, placé avec modulation vertical, via système STB-Remachado de fixation visible, avec rivets sur une sous-structure d'aluminium, et isolation de panneau en laine minérale, selon NF EN 13162, de 40 mm d'épaisseur, revêtu sur une de ses faces par un voile noir, résistance thermique 1,1 m²K/W, conductivité thermique 0,035 W/(mK), placé bord à bord pour éviter les ponts thermiques, fixé mécaniquement sur façade existante et scellage postérieur de toutes les liaisons entre panneaux avec bande de scellage de joints. Comprend montants réalisés avec des profilés Omega SCH-1-59, ancrages SCH-2 pour fixation des montants au parement et profilé transversal d'union entre les montants SCR-3, qui forment la sous-structure sur laquelle sont fixés les panneaux, la réalisation des linteaux, les appuis de fenêtres, les jambages et les mouchettes, les joints, la réalisation des rencontres et les pièces spéciales.
Inclut: Préparation des éléments de fixation préalablement incorporés à l'ouvrage. Découpe et préparation de l'isolant. Fixation de l'isolant. Implantation des axes verticaux et horizontaux des joints. Fixation des ancrages au parement support. Réalisation de tous les travaux nécessaires pour la résolution des ouvertures. Alignement, aplomb et nivellement du revêtement. Fixation définitive des pièces à la sous-structure support. Nettoyage final du parement.
Critère de métré de projet: Surface mesurée selon documentation graphique du Projet, sans dupliquer les coins ni les rencontres, en déduisant toutes les ouvertures.
Critère de mesure de l'ouvrage: On mesurera la surface réellement exécutée selon les spécifications du Projet, sans dupliquer les coins ni les rencontres, en déduisant toutes les ouvertures.

| Code | U | Désignation | Quantité | Prix | Montant |
|---|---|---|---|---|---|
| mt16lva070b | m² | Panneau en laine minérale, selon NF EN 13162, de 40 mm d'épaisseur, revêtu sur une de ses faces par un voile noir, résistance thermique 1,1 m²K/W, conductivité thermique 0,035 W/(mK). (matériau) | 1.050 | 6.81 | 7.15 |
| mt16aaa020ab | U | Fixation mécanique pour panneaux isolants de laine minérale, placés directement sur la surface support. (matériau) | 4.000 | 0.26 | 1.04 |
| mt16aaa030 | m | Ruban autoadhésif pour le scellage des joints. (matériau) | 0.440 | 0.38 | 0.17 |
| mt12prc010eHa | m² | Panneau composite Stacbond "CORTIZO", avec DIT de l'Institut Eduardo Torroja nº 553/10, de 660x4890x4 mm, formé de deux lames en alliage d'aluminium 3005-H44, de 0,5 mm d'épaisseur, avec laquage extérieur de couleur rouge RAL 3020, unies par un noyau de résines thermoplastiques, de 3 mm d'épaisseur, placé avec modulation vertical, via système STB-Remachado de fixation visible, avec rivets sur une sous-structure d'aluminium; y compris montants réalisés avec des profilés Omega SCH-1-59, ancrages SCH-2 pour fixation des montants au parement et profilé transversal d'union entre les montants SCR-3, qui forment la sous-structure sur laquelle sont fixés les panneaux. (matériau) | 1.050 | 149.63 | 157.11 |
| op00ato010 |  | Tournevis. | 1.000 | 0.00 | 0.00 |
| mo054 | h | Compagnon professionnel III/CP2 poseur d'isolants rigides ou flexibles. (main-d'œuvre) | 0.157 | 3.30 | 0.52 |
| mo101 | h | Ouvrier professionnel II/OP poseur d'isolants rigides ou flexibles. (main-d'œuvre) | 0.157 | 2.35 | 0.37 |
| mo052 | h | Compagnon professionnel III/CP2 poseur de systèmes de façades préfabriqués. (main-d'œuvre) | 0.914 | 3.30 | 3.02 |
| mo099 | h | Ouvrier professionnel II/OP poseur de systèmes de façades préfabriqués. (main-d'œuvre) | 0.914 | 2.35 | 2.15 |
| % | % | Coûts directs complémentaires | 3 % | 171.53 | 5.15 |
|  |  | Coûts directs |  |  | 176.68 |
